# Aço laminado a quente, em substrutura suporte para a sustentação do revestimento exterior de fachada leve

- Propriedade do ficheiro: CYPE INGENIEROS, S.A.
- Formato: FIEBDC-3/2002
- Âmbito geográfico: Brasil
- Moeda: BRL
- Custos indiretos: 3.00 %
- Despesas gerais: 13.00 %
- Lucro: 6.00 %
- IVA: 17.00 %

## F Fachadas, paredes, divisórias e proteções

### FL Fachadas leves

#### FLJ Substrutura suporte

**FLJ020** kg Aço laminado a quente, em substrutura suporte para a sustentação do revestimento exterior de fachada leve.
Aço A 36, em substrutura suporte de estrutura leve de perfis, formada por peças simples de perfis laminados a quente, para a sustentação do revestimento exterior de fachada leve, acabamento com primer antioxidante, colocação com ligações aparafusadas em obra e ancoragens mecânicas para a sua fixação.
Critérios considerados na determinação do preço da unidade de obra: O preço inclui os parafusos, os cortes, os desperdícios, as peças especiais, as placas de arranque e de transição de pilar inferior a superior, os casquilhos e os elementos auxiliares de montagem.
Inclui: Marcação. Disposição, nivelação e montagem da subestrutura suporte.
Critério de medição de projeto: Peso nominal medido segundo documentação gráfica de Projeto.
Critério de quantitativos de obra: Determinar-se-á, a partir do peso obtido em balança oficial das unidades chegadas à obra, o peso das unidades realmente executadas segundo especificações de Projeto.

| Código | Un | Descrição | Rendimento | Preço | Importância |
|---|---|---|---|---|---|
| mt07ala410ac | kg | Aço laminado A36, em perfis laminados a quente, segundo ASTM A 36, peças simples, para aplicações estruturais, acabamento com primer antioxidante. Trabalhado e montado em oficina, para colocar com ligações aparafusadas em obra. (material) | 1.000 | 3.54 | 3.54 |
| mt26aaa023a | Un | Ancoragem mecânica com bucha de expansão de aço galvanizado, porca e arruela. (material) | 0.200 | 4.09 | 0.82 |
| op00lla010 |  | Chave de impacto. | 1.000 | 0.00 | 0.00 |
| op00cor020 |  | Cortadora manual de metal, de disco. | 1.000 | 0.00 | 0.00 |
| mo047 | h | Montador de estruturas metálicas. (mão de obra) | 0.028 | 31.99 | 0.90 |
| mo094 | h | Ajudante de montador de estruturas metálicas. (mão de obra) | 0.028 | 30.15 | 0.84 |
| % | % | Custos diretos complementares | 2 % | 6.10 | 0.12 |
|  |  | Custos diretos |  |  | 6.22 |
