# Arremate superior do encontro entre laje e fachada cortina

- Propriedade do ficheiro: CYPE INGENIEROS, S.A.
- Formato: FIEBDC-3/2002
- Âmbito geográfico: Brasil
- Moeda: BRL
- Custos indiretos: 3.00 %
- Despesas gerais: 13.00 %
- Lucro: 6.00 %
- IVA: 17.00 %

## F Fachadas, paredes, divisórias e proteções

### FM Fachadas cortina

#### FMR Arremates

**FMR010** m Arremate superior do encontro entre laje e fachada cortina.
Arremate superior de encontro de laje com fachada cortina, formado por moldura de chapa dobrada de aço galvanizado de 2,0 mm de espessura e 300 mm de desenvolvimento, para cobrir as ancoragens das lajes e servir de suporte do contrapiso. Incluindo fecho de estanqueidade com membrana impermeabilizante de borracha sintética EPDM de 2 mm de espessura, aplicada em frio e fixada ao suporte através de adesivo de contato, parafusos de aço galvanizado e vedação de junta perimetral entre a chapa e a fachada, com separador de EPDM e silicone.
Inclui: Limpeza da superfície suporte. Marcação e fixação através de aparafusamento da chapa sobre a laje. Aplicação da cola. Colocação da impermeabilização. Vedação de juntas e limpeza final.
Critério de medição de projeto: Comprimento medido segundo documentação gráfica de Projeto.
Critério de quantitativos de obra: Medir-se-á o comprimento realmente executado segundo especificações de Projeto.

| Código | Un | Descrição | Rendimento | Preço | Importância |
|---|---|---|---|---|---|
| mt15dra025 | kg | Cola de neoprene, para a união das membranas de EPDM ao suporte. (material) | 1.100 | 83.79 | 92.17 |
| mt15dra020c | m² | Lâmina de borracha EPDM, tipo II, espessura 2 mm, massa nominal 2,28 kg/m². (material) | 0.500 | 188.51 | 94.26 |
| mt25mco100f | m | Chapa dobrada de aço galvanizado, de 2 mm de espessura e 300 mm de desenvolvimento. (material) | 1.050 | 12.96 | 13.61 |
| op00ato010 |  | Parafusadeira. | 1.000 | 0.00 | 0.00 |
| mo049 | h | Montador de fachada cortina. (mão de obra) | 0.715 | 33.54 | 23.98 |
| mo096 | h | Ajudante de montador de fachada cortina. (mão de obra) | 0.715 | 27.93 | 19.97 |
| % | % | Custos diretos complementares | 2 % | 243.99 | 4.88 |
|  |  | Custos diretos |  |  | 248.87 |
