# Divisória de aço

- Propriedade do ficheiro: CYPE INGENIEROS, S.A.
- Formato: FIEBDC-3/2002
- Âmbito geográfico: Brasil
- Moeda: BRL
- Custos indiretos: 3.00 %
- Despesas gerais: 13.00 %
- Lucro: 6.00 %
- IVA: 17.00 %

## F Fachadas, paredes, divisórias e proteções

### FO Divisórias e paredes móveis

#### FOA De aço

**FOA010** Un Divisória de aço.
Divisória de 4x2,9 m, envidraçada na metade da sua superfície com vidro incolor e a outra metade de painel com encaixe macho-fêmea composto por duas chapas de de aço galvanizado e plastificado com PVC e isolamento intermediário de lã mineral, perfis de aço galvanizado e plastificado com PVC e arremate superior de painel com encaixe macho-fêmea composto por duas chapas de de aço galvanizado e plastificado com PVC. Incluindo ferragens, arremates, vedação de juntas, suportes, encontros com outros tipos de paramentos, colocação de canalizações para instalações e execução de aberturas para mecanismos elétricos. Totalmente terminada.
Inclui: Marcação dos pontos de fixação. Aprumo, nivelamento e fixação dos perfis que formam a estrutura. Colocação e fixação dos painéis. Colocação da canalização para instalações. Tratamento das juntas do painel. Arremate do perímetro do elemento, pelas duas faces.
Critério de medição de projeto: Número de unidades previstas, segundo documentação gráfica de Projeto.
Critério de quantitativos de obra: Medir-se-á o número de unidades realmente executadas segundo especificações de Projeto.

| Código | Un | Descrição | Rendimento | Preço | Importância |
|---|---|---|---|---|---|
| mt26mac010c | m² | Painel opaco com encaixe macho-fêmea para divisórias, formado por duas chapas de aço galvanizado e plastificado com PVC com isolamento intermediário de lã mineral de condutibilidade térmica 0,039 W/(mK). (material) | 7.000 | 313.79 | 2196.53 |
| mt26mac020c | m | Perfil em "U" de aço galvanizado de aço galvanizado e plastificado com PVC para divisórias. (material) | 9.700 | 23.98 | 232.61 |
| mt26mac030c | m | Rodapé de aço galvanizado e plastificado com PVC para divisórias. (material) | 3.900 | 20.17 | 78.66 |
| mt21vpi010d | m² | Vidro incolor, de 8 mm de espessura. (material) | 4.000 | 187.80 | 751.20 |
| mt26mac040 | m | Perfil de alumínio lacado para fixação do vidro em divisórias. (material) | 13.000 | 16.23 | 210.99 |
| op00ato010 |  | Parafusadeira. | 1.000 | 0.00 | 0.00 |
| mo011 | h | Montador. (mão de obra) | 7.439 | 40.91 | 304.33 |
| mo080 | h | Ajudante de montador. (mão de obra) | 7.439 | 30.23 | 224.88 |
| % | % | Custos diretos complementares | 2 % | 3999.20 | 79.98 |
|  |  | Custos diretos |  |  | 4079.18 |
