# Divisória de aço

- Propriedade do ficheiro: CYPE INGENIEROS, S.A.
- Formato: FIEBDC-3/2002
- Âmbito geográfico: Brasil
- Moeda: BRL
- Custos indiretos: 3.00 %
- Despesas gerais: 13.00 %
- Lucro: 6.00 %
- IVA: 17.00 %

## F Fachadas, paredes, divisórias e proteções

### FO Divisórias e paredes móveis

#### FOA De aço

**FOA010** Un Divisória de aço.
Divisória envidraçada de 4x2,9 m, com vidro incolor, porta interior de aço galvanizado de 2,10x0,90 m, perfis de aço galvanizado e arremate superior de painel com encaixe macho-fêmea composto por duas chapas de de aço galvanizado com isolamento intermediário de lã mineral. Incluindo ferragens, arremates, vedação de juntas, suportes, encontros com outros tipos de paramentos, colocação de canalizações para instalações e execução de aberturas para mecanismos elétricos. Totalmente terminada.
Inclui: Marcação dos pontos de fixação. Aprumo, nivelamento e fixação dos perfis que formam a estrutura. Colocação e fixação dos painéis. Colocação da canalização para instalações. Tratamento das juntas do painel. Arremate do perímetro do elemento, pelas duas faces.
Critério de medição de projeto: Número de unidades previstas, segundo documentação gráfica de Projeto.
Critério de quantitativos de obra: Medir-se-á o número de unidades realmente executadas segundo especificações de Projeto.

| Código | Un | Descrição | Rendimento | Preço | Importância |
|---|---|---|---|---|---|
| mt26mac010a | m² | Painel opaco com encaixe macho-fêmea para divisórias, formado por duas chapas de aço galvanizado com isolamento intermediário de lã mineral de condutibilidade térmica 0,039 W/(mK). (material) | 2.250 | 224.12 | 504.27 |
| mt26mac020a | m | Perfil em "U" de aço galvanizado de aço galvanizado para divisórias. (material) | 5.900 | 11.88 | 70.09 |
| mt26mac030a | m | Rodapé de aço galvanizado para divisórias. (material) | 3.000 | 12.33 | 36.99 |
| mt21vpi010d | m² | Vidro incolor, de 8 mm de espessura. (material) | 6.300 | 187.80 | 1183.14 |
| mt26mac040 | m | Perfil de alumínio lacado para fixação do vidro em divisórias. (material) | 14.400 | 16.23 | 233.71 |
| mt26mac050a | Un | Porta simples de uma folha de aço galvanizado para colocar em divisórias, inclusive ferragens. (material) | 1.000 | 996.36 | 996.36 |
| op00ato010 |  | Parafusadeira. | 1.000 | 0.00 | 0.00 |
| mo011 | h | Montador. (mão de obra) | 7.439 | 40.91 | 304.33 |
| mo080 | h | Ajudante de montador. (mão de obra) | 7.439 | 30.23 | 224.88 |
| % | % | Custos diretos complementares | 2 % | 3553.77 | 71.08 |
|  |  | Custos diretos |  |  | 3624.85 |
