# Soco para sistema ETICS de isolamento térmico de origem vegetal pelo exterior de fachadas

- Propriedade do ficheiro: CYPE INGENIEROS, S.A.
- Formato: FIEBDC-3/2002
- Âmbito geográfico: Brasil
- Moeda: BRL
- Custos indiretos: 3.00 %
- Despesas gerais: 13.00 %
- Lucro: 6.00 %
- IVA: 17.00 %

## F Fachadas, paredes, divisórias e proteções

### FV Fachadas ETICS com isolamento térmico de origem vegetal

#### FVM Revestimento contínuo mineral ou sintético

**FVM016** m² Soco para sistema ETICS de isolamento térmico de origem vegetal pelo exterior de fachadas.
Soco para sistema ETICS, com os painéis isolantes enterrados, composto por: impermeabilização do suporte com membrana betuminosa adesiva, de 1 mm de espessura, de aplicação a frio, até 60 cm de desenvolvimento; painel rígido de poliestireno extrudido, de superfície rugosa e estrutura celular fechada, de cor branca, de 60 mm de espessura, fixado com argamassa seca de cimento reforçada com fibras, aplicação manual e fixações mecânicas com bucha de expansão de polipropileno com tira-fundo; camada de regularização de argamassa seca de cimento reforçada com fibras, aplicação manual, armada com malha de fibra de vidro anti-álcalis, de 4x4 mm de vão de malha e de 155 g/m² de massa superficial; camada de impermeabilização de primer impermeabilizante, misturado, na relação 1/1, com cimento CEM II; camada de acabamento de argamassa, acabamento afagado, cor branca, aplicação manual, sobre primer regulador da absorção e ponte de aderência e posterior tratamento superficial através da aplicação de uma demão de tinta para exterior, à base de silicato de potássio, cor branca, acabamento mate; camada drenante com tela drenante de estrutura nodular de polietileno de alta densidade (PEAD/HDPE), com nódulos de 7,5 mm de altura, resistência à compressão 150 kN/m² segundo ISO 604, capacidade de drenagem 5 l/(s·m) e massa nominal 0,5 kg/m², colocada sobre o isolamento. Inclusive perfil de arremate de aço inoxidável, para fixação de lâmina drenante nodular e nivelamento da camada de acabamento.
Critérios considerados na determinação do preço da unidade de obra: O preço inclui a execução dos arremates nos encontros com paramentos, revestimentos ou outros elementos assentes na sua superfície.
Inclui: Preparação da superfície suporte. Corte e preparação das lâminas. Colocação da impermeabilização do suporte. Corte e preparação do isolamento. Colocação do isolamento sobre o paramento. Aplicação da argamassa base e colocação da malha de fibra de vidro na camada de regularização. Aplicação do impermeabilizante. Resolução dos pontos singulares. Formação de juntas. Aplicação da camada de acabamento. Aplicação da demão de revestimento protetor na camada de acabamento. Colocação da camada drenante.
Critério de medição de projeto: Superfície medida segundo documentação gráfica de Projeto.
Critério de quantitativos de obra: Medir-se-á a superfície realmente executada segundo especificações de Projeto.

| Código | Un | Descrição | Rendimento | Preço | Importância |
|---|---|---|---|---|---|
| mt14lbr020a | m² | Membrana betuminosa adesiva, de 1 mm de espessura, de aplicação a frio, temperatura de aplicação entre 0°C e 40°C, para fundações, fornecida em rolos de 33 cm de largura e 10 m de comprimento. (material) | 0.600 | 245.55 | 147.33 |
| mt28mab010g | kg | Argamassa seca de cimento reforçada com fibras, composta por cimento branco, cal hidratada, cargas minerais, quartzo e aditivos, permeável ao vapor de água, para aplicar com desempenadeira. (material) | 9.000 | 3.46 | 31.14 |
| mt16pxg010d | m² | Painel rígido de poliestireno extrudido, de superfície rugosa e estrutura celular fechada, de cor branca, de 60 mm de espessura, resistência térmica 1,76 m²K/W, condutibilidade térmica 0,034 W/(mK), Euroclasse E de reação ao fogo. (material) | 1.050 | 135.57 | 142.35 |
| mt16bab021I | Un | Bucha de expansão de polipropileno com tira-fundo, de 8 mm de diâmetro e 115 mm de comprimento, com tampão de EPS para evitar pontes térmicas pontuais na fixação do isolamento. (material) | 10.000 | 4.49 | 44.90 |
| mt28mab020d | m² | Malha de fibra de vidro anti-álcalis, de 4x4 mm de vão de malha, de 155 g/m² de massa superficial e de 1,1x50 m, para armar argamassas. (material) | 1.100 | 4.48 | 4.93 |
| mt28mab040d | l | Primer impermeabilizante, à base de resinas sintéticas em dispersão aquosa, como proteção contra à umidade por capilaridade e infiltrações de água de chuva; para aplicar com trincha. (material) | 0.350 | 22.90 | 8.02 |
| mt08cet020a | t | Cimento CEM II / A-L 32,5 N, a granel. (material) | 0.001 | 234.56 | 0.23 |
| mt28mab030g | kg | Primer regulador da absorção e ponte de aderência, à base de copolímeros acrílicos, silicato de potássio e pigmentos, resistente à intempérie; para aplicar com trincha ou rolo. (material) | 0.350 | 10.50 | 3.68 |
| mt28mab050K | kg | Argamassa, acabamento afagado, cor branca, composta por cimento branco, cal hidratada, pó de mármore, quartzo e aditivos, com um tamanho máximo de partícula de 1,5 mm, permeável ao vapor de água e resistente à intempérie, para aplicar com desempenadeira. (material) | 2.000 | 4.26 | 8.52 |
| mt27psh010g | l | Tinta para exterior, à base de silicato de potássio, cor branca, acabamento mate, permeável ao vapor de água, fungicida e resistente à intempérie; para aplicar com trincha, rolo ou pistola. (material) | 0.300 | 17.84 | 5.35 |
| mt14gdo010a | m² | Tela drenante de estrutura nodular de polietileno de alta densidade (PEAD/HDPE), com nódulos de 7,5 mm de altura, resistência à compressão 150 kN/m² segundo ISO 604, capacidade de drenagem 5 l/(s·m) e massa nominal 0,5 kg/m². (material) | 0.200 | 13.97 | 2.79 |
| mt14baa030a | m | Perfil de arremate de aço inoxidável, para fixação de lâmina drenante nodular e nivelamento da camada de acabamento. (material) | 0.170 | 13.13 | 2.23 |
| mo054 | h | Montador de isolamentos. (mão de obra) | 0.114 | 33.54 | 3.82 |
| mo101 | h | Ajudante de montador de isolamentos. (mão de obra) | 0.114 | 27.93 | 3.18 |
| mo039 | h | Pedreiro de acabamento. (mão de obra) | 0.685 | 32.24 | 22.08 |
| mo079 | h | Ajudante de pedreiro de acabamento. (mão de obra) | 0.685 | 30.23 | 20.71 |
| mo032 | h | Aplicador de produtos impermeabilizantes. (mão de obra) | 0.114 | 32.24 | 3.68 |
| mo070 | h | Ajudante de aplicador de produtos impermeabilizantes. (mão de obra) | 0.114 | 30.23 | 3.45 |
| % | % | Custos diretos complementares | 2 % | 458.39 | 9.17 |
|  |  | Custos diretos |  |  | 467.56 |
