# Limpeza química de fachadas com jato de água e fungicida

- Propriedade do ficheiro: CYPE INGENIEROS, S.A.
- Formato: FIEBDC-3/2002
- Âmbito geográfico: Brasil
- Moeda: BRL
- Custos indiretos: 3.00 %
- Despesas gerais: 13.00 %
- Lucro: 6.00 %
- IVA: 17.00 %

## F Fachadas, paredes, divisórias e proteções

### FZ Limpeza e tratamentos superficiais

#### FZC Limpeza química

**FZC020** m² Limpeza química de fachadas com jato de água e fungicida.
Limpeza química de fachada de alvenaria de pedra em mau estado de conservação, através da aplicação com escova sobre as zonas mais escurecidas de uma solução de água e lixívia a 10%, com um tempo de atuação de 30 minutos, enxágue abundantemente com jato de água à pressão, posterior aplicação com trincha sobre a fachada de primer fungicida, e limpeza final com jato de água à pressão, até eliminar os fungos, as algas e o bolor da superfície suporte, começando pelas zonas mais altas, aplicando o tratamento em faixas horizontais completas. Incluindo ensaios prévios necessários para ajustar os parâmetros de limpeza e evitar danos nos materiais, transporte, montagem e desmontagem de equipamentos mecânico; eliminação dos fungos formados em consolas, cornijas e saliências; armazenamento, remoção e carga de restos gerados em caminhão ou caçamba; considerando um grau de complexidade alto.
Inclui: Montagem e preparação do equipamento. Realização de ensaios para ajuste dos parâmetros de limpeza. Aplicação com trincha do produto fungicida. Limpeza da superfície suporte com jato de água. Desmontagem do equipamento. Remoção e acumulação do material projetado e os restos gerados. Carga do material projetado e os restos gerados em caminhão ou caçamba.
Critério de medição de projeto: Superfície medida segundo documentação gráfica de Projeto.
Critério de quantitativos de obra: Medir-se-á a superfície realmente executada segundo especificações de Projeto.

| Código | Un | Descrição | Rendimento | Preço | Importância |
|---|---|---|---|---|---|
| mt27pfj130b | l | Solução de água e lixívia a 10%. (material) | 0.165 | 1.25 | 0.21 |
| mt08aaa010a | m³ | Água. (material) | 0.495 | 3.79 | 1.88 |
| mt08lim060 | l | Primer fungicida para a eliminação de bolores, fungos ou algas, de aplicação em fachadas e paramentos interiores. (material) | 0.165 | 34.92 | 5.76 |
| mq08lch020c | h | Equipamento de jato de água à pressão, com adaptador para lança de água. (equipamento) | 0.134 | 22.28 | 2.99 |
| mo020 | h | Pedreiro. (mão de obra) | 0.559 | 32.24 | 18.02 |
| mo112 | h | Servente de pedreiro. (mão de obra) | 0.559 | 28.03 | 15.67 |
| % | % | Custos diretos complementares | 2 % | 44.53 | 0.89 |
|  |  | Custos diretos |  |  | 45.42 |
