# Sistema de chapa de agulhas para proteção da fachada contra aves

- Propriedade do ficheiro: CYPE INGENIEROS, S.A.
- Formato: FIEBDC-3/2002
- Âmbito geográfico: Brasil
- Moeda: BRL
- Custos indiretos: 3.00 %
- Despesas gerais: 13.00 %
- Lucro: 6.00 %
- IVA: 17.00 %

## F Fachadas, paredes, divisórias e proteções

### FZ Limpeza e tratamentos superficiais

#### FZP Proteção contra aves

**FZP020** m Sistema de chapa de agulhas para proteção da fachada contra aves.
Fornecimento e instalação sobre canaleta, com fixações mecânicas, de sistema de chapa de agulhas, para a proteção contra as aves de uma faixa até 265 mm de largura em elemento de fachada, formada por uma lâmina de policarbonato estável contra os raios UV, de 330 mm de largura e 1 mm de espessura, que possui inseridas como agulhas, cada 21 mm, umas varetas sem ponta em forma de 'U', de aço inoxidável, de 1,4 mm de diâmetro e 139 mm de altura. Inclusive fixações à pressão para canaletas, acessórios e material auxiliar. Totalmente montado e testado, sem incluir a repercussão de andaimes nem afetar a estabilidade do elemento.
Inclui: Limpeza e preparação do suporte. Marcação. Colocação das fixações mecânicas sobre o suporte. Instalação da chapa de agulhas.
Critério de medição de projeto: Comprimento medido segundo documentação gráfica de Projeto.
Critério de quantitativos de obra: Medir-se-á o comprimento realmente executado segundo especificações de Projeto.

| Código | Un | Descrição | Rendimento | Preço | Importância |
|---|---|---|---|---|---|
| mt41ave020c | m | Chapa de agulhas, para a proteção contra as aves de uma faixa até 265 mm de largura em elemento de fachada, formada por uma lâmina de policarbonato estável contra os raios UV, de 330 mm de largura e 1 mm de espessura, que possui inseridas como agulhas, cada 21 mm, umas varetas sem ponta em forma de 'U', de aço inoxidável, de 1,4 mm de diâmetro e 139 mm de altura, para afugentar as aves sem lhes causar prejuízo. (material) | 1.000 | 48.07 | 48.07 |
| mt41ave021b | Un | Fixação à pressão para a colocação de chapa de agulhas sobre canaleta, em sistemas de proteção da fachada contra as aves. (material) | 6.000 | 4.42 | 26.52 |
| mo020 | h | Pedreiro. (mão de obra) | 0.221 | 32.24 | 7.13 |
| % | % | Custos diretos complementares | 2 % | 81.72 | 1.63 |
|  |  | Custos diretos |  |  | 83.35 |
