# Vedante auto-adesivo, de alumínio

- Propriedade do ficheiro: CYPE INGENIEROS, S.A.
- Formato: FIEBDC-3/2002
- Âmbito geográfico: Brasil
- Moeda: BRL
- Custos indiretos: 3.00 %
- Despesas gerais: 13.00 %
- Lucro: 6.00 %
- IVA: 17.00 %

## H Arremates e trabalhos auxiliares

### HD Perfis decorativos

#### HDO Perfis para portas

**HDO010** m Vedante auto-adesivo, de alumínio.
Vedante auto-adesivo, de alumínio anodizado, com tira de escovas, de 58 mm de largura e 15 mm de altura. COLOCAÇÃO: sobre o piso e faceado com a porta.
Inclui: Preparação da superfície suporte. Marcação. Corte e preparação. Colocação e fixação.
Critério de medição de projeto: Comprimento medido segundo documentação gráfica de Projeto. Não foi incrementada a medição por perdas, uma vez que na composição se considerou 5% a mais.
Critério de quantitativos de obra: Medir-se-á o comprimento realmente executado segundo especificações de Projeto.

| Código | Un | Descrição | Rendimento | Preço | Importância |
|---|---|---|---|---|---|
| mt18jpc130c | m | Vedante auto-adesivo, de alumínio anodizado, com tira de escovas, de 58 mm de largura e 15 mm de altura, para colocar sobre o piso e faceado com a porta. (material) | 1.050 | 88.92 | 93.37 |
| mo023 | h | Ladrilhista. (mão de obra) | 0.062 | 32.24 | 2.00 |
| % | % | Custos diretos complementares | 2 % | 95.37 | 1.91 |
|  |  | Custos diretos |  |  | 97.28 |
