# Perfil de transição entre pisos ao mesmo nível, de alumínio

- Propriedade do ficheiro: CYPE INGENIEROS, S.A.
- Formato: FIEBDC-3/2002
- Âmbito geográfico: Brasil
- Moeda: BRL
- Custos indiretos: 3.00 %
- Despesas gerais: 13.00 %
- Lucro: 6.00 %
- IVA: 17.00 %

## H Arremates e trabalhos auxiliares

### HD Perfis decorativos

#### HDS Perfis para juntas entre pisos

**HDS031** m Perfil de transição entre pisos ao mesmo nível, de alumínio.
Perfil de transição entre pisos ao mesmo nível, de alumínio anodizado, com superfície lisa, de 40 mm de largura e 4 mm de altura. COLOCAÇÃO: com parafusos.
Inclui: Preparação da superfície suporte. Marcação. Corte e preparação. Colocação e fixação.
Critério de medição de projeto: Comprimento medido segundo documentação gráfica de Projeto. Não foi incrementada a medição por perdas, uma vez que na composição se considerou 5% a mais.
Critério de quantitativos de obra: Medir-se-á o comprimento realmente executado segundo especificações de Projeto.

| Código | Un | Descrição | Rendimento | Preço | Importância |
|---|---|---|---|---|---|
| mt18jpc070ba | m | Perfil de transição entre pisos ao mesmo nível, de alumínio anodizado, com superfície lisa, de 40 mm de largura e 4 mm de altura, com furos para aparafusar à superfície suporte e parafusos. (material) | 1.050 | 22.06 | 23.16 |
| mo023 | h | Ladrilhista. (mão de obra) | 0.062 | 32.24 | 2.00 |
| % | % | Custos diretos complementares | 2 % | 25.16 | 0.50 |
|  |  | Custos diretos |  |  | 25.66 |
