# Assentamento de banheira

- Propriedade do ficheiro: CYPE INGENIEROS, S.A.
- Formato: FIEBDC-3/2002
- Âmbito geográfico: Brasil
- Moeda: BRL
- Custos indiretos: 3.00 %
- Despesas gerais: 13.00 %
- Lucro: 6.00 %
- IVA: 17.00 %

## H Arremates e trabalhos auxiliares

### HE Assentamentos

#### HEA Aparelhos sanitários

**HEA020** Un Assentamento de banheira.
Assentamento de banheira de comprimento superior a 1 m e formação de murete com bloco cerâmico furado simples, assente com argamassa de cimento, confeccionada em obra, dosificação 1:6.
Inclui: Marcação. Abertura de rasgos. Enchimento com areia. Colocação e nivelamento da banheira. Execução do murete. Proteção com tabuleiro aglomerado de madeira. Limpeza e eliminação do material sobrante.
Critério de medição de projeto: Número de unidades previstas, segundo documentação gráfica de Projeto.
Critério de quantitativos de obra: Medir-se-á o número de unidades realmente executadas segundo especificações de Projeto.

| Código | Un | Descrição | Rendimento | Preço | Importância |
|---|---|---|---|---|---|
| mt04lpt010a | Un | Bloco cerâmico furado simples, para revestir, 30x20x4 cm, densidade 890 kg/m³. (material) | 30.000 | 0.54 | 16.20 |
| mt08aaa010a | m³ | Água. (material) | 0.008 | 3.79 | 0.03 |
| mt01arg005a | t | Areia de pedreira, para argamassa preparada em obra. (material) | 0.026 | 50.71 | 1.32 |
| mt08cem002 | kg | Cimento cinza em sacos. (material) | 3.975 | 0.63 | 2.50 |
| mt01ara010a | m³ | Areia com granulometria de 0 a 5 mm de diâmetro, limpa. (material) | 0.200 | 40.28 | 8.06 |
| mq06hor010 | h | Betoneira elétrica com uma capacidade de amassamento de 160 l. (equipamento) | 0.013 | 12.69 | 0.16 |
| mo020 | h | Pedreiro. (mão de obra) | 2.447 | 32.24 | 78.89 |
| mo113 | h | Auxiliar de serviços gerais. (mão de obra) | 2.505 | 27.81 | 69.66 |
| % | % | Custos diretos complementares | 2 % | 176.82 | 3.54 |
|  |  | Custos diretos |  |  | 180.36 |
