# Assentamento de pequeno elemento a alvenaria

- Propriedade do ficheiro: CYPE INGENIEROS, S.A.
- Formato: FIEBDC-3/2002
- Âmbito geográfico: Brasil
- Moeda: BRL
- Custos indiretos: 3.00 %
- Despesas gerais: 13.00 %
- Lucro: 6.00 %
- IVA: 17.00 %

## H Arremates e trabalhos auxiliares

### HE Assentamentos

#### HES Elementos singulares

**HES010** Un Assentamento de pequeno elemento a alvenaria.
Assentamento de pequeno elemento a alvenaria cerâmica maciço, com pasta de gesso B1, acabamento estucado com gesso de aplicação em camada fina C6.
Inclui: Marcação. Execução de aberturas para embutir as ancoragens. Tapamento de aberturas.
Critério de medição de projeto: Número de unidades previstas, segundo documentação gráfica de Projeto.
Critério de quantitativos de obra: Medir-se-á o número de unidades realmente executadas segundo especificações de Projeto.

| Código | Un | Descrição | Rendimento | Preço | Importância |
|---|---|---|---|---|---|
| mt09pye010b | m³ | Pasta de gesso de construção B1. (material) | 0.001 | 364.20 | 0.36 |
| mt09pye010a | m³ | Pasta de gesso para aplicação em camada fina C6. (material) | 0.001 | 408.84 | 0.41 |
| mo020 | h | Pedreiro. (mão de obra) | 0.306 | 32.24 | 9.87 |
| mo113 | h | Auxiliar de serviços gerais. (mão de obra) | 0.269 | 27.81 | 7.48 |
| % | % | Custos diretos complementares | 2 % | 18.12 | 0.36 |
|  |  | Custos diretos |  |  | 18.48 |
