# Shaft de alvenaria

- Propriedade do ficheiro: CYPE INGENIEROS, S.A.
- Formato: FIEBDC-3/2002
- Âmbito geográfico: Brasil
- Moeda: BRL
- Custos indiretos: 3.00 %
- Despesas gerais: 13.00 %
- Lucro: 6.00 %
- IVA: 17.00 %

## H Arremates e trabalhos auxiliares

### HF Shafts

#### HFI Shafts

**HFI010** m Shaft de alvenaria.
Shaft em um canto entre paredes, de 50 cm de comprimento e 25 cm de largura, realizado com alvenaria de bloco cerâmico com furos na horizontal, para revestir, 9x19x19 cm, com juntas de 10 mm de espessura, assente com argamassa de cimento confeccionada em obra, com 250 kg/m³ de cimento, cor cinza, dosificação 1:6, fornecida em sacos e elementos de ancoragem em encontros de alvenarias (2,12 ud/m).
Inclui: Marcação na laje das paredes a realizar. Colocação e aprumo de prumos de referência. Colocação de fios entre prumos. Colocação dos elementos de ancoragem. Preparação da argamassa. Correção de falhas de juntas e limpeza.
Critério de medição de projeto: Comprimento medido segundo documentação gráfica de Projeto.
Critério de quantitativos de obra: Medir-se-á o comprimento realmente executado segundo especificações de Projeto.

| Código | Un | Descrição | Rendimento | Preço | Importância |
|---|---|---|---|---|---|
| mt02bcr010ae | Un | Bloco cerâmico com furos na horizontal, para revestir, 9x19x19 cm, resistência à compressão 1,5 MPa; com o preço incrementado em 20% relativamente a peças especiais. Segundo ABNT NBR 15270-1. (material) | 19.000 | 0.58 | 11.02 |
| mt08aaa010a | m³ | Água. (material) | 0.004 | 3.79 | 0.02 |
| mt01arg005a | t | Areia de pedreira, para argamassa preparada em obra. (material) | 0.011 | 50.71 | 0.56 |
| mt08cem002 | kg | Cimento cinza em sacos. (material) | 1.719 | 0.63 | 1.08 |
| mt09var050b | Un | Tela soldada de 7,5x50 cm, com malha de 15x15 mm, de aço galvanizado, para ancoragem de alvenarias. (material) | 2.120 | 0.63 | 1.34 |
| mq06hor010 | h | Betoneira elétrica com uma capacidade de amassamento de 160 l. (equipamento) | 0.006 | 12.69 | 0.08 |
| mo020 | h | Pedreiro. (mão de obra) | 0.410 | 32.24 | 13.22 |
| mo113 | h | Auxiliar de serviços gerais. (mão de obra) | 0.290 | 27.81 | 8.06 |
| % | % | Custos diretos complementares | 2 % | 35.38 | 0.71 |
|  |  | Custos diretos |  |  | 36.09 |
