# Chapim pré-fabricado, de concreto

- Propriedade do ficheiro: CYPE INGENIEROS, S.A.
- Formato: FIEBDC-3/2002
- Âmbito geográfico: Brasil
- Moeda: BRL
- Custos indiretos: 3.00 %
- Despesas gerais: 13.00 %
- Lucro: 6.00 %
- IVA: 17.00 %

## H Arremates e trabalhos auxiliares

### HR Arremates de fachada

#### HRF Pré-fabricados de concreto

**HRF040** m Chapim pré-fabricado, de concreto.
Chapim pré-fabricado de concreto, em peças de 1000x345x55 mm, com pingadeira e ancoragem metálica; assente com argamassa de cimento, confeccionada em obra, com aditivo hidrófugo, dosificação 1:4; e rejuntamento das peças e, se for o caso, das uniões com os muros com argamassa de rejuntamento especial para pré-fabricados de concreto.
Inclui: Preparação da superfície de apoio. Marcação da disposição das peças. Colocação, aprumo, nivelamento e alinhamento das peças. Rejuntamento e limpeza.
Critério de medição de projeto: Comprimento medido entre eixos, segundo documentação gráfica de Projeto.
Critério de quantitativos de obra: Medir-se-á, a eixos, o comprimento realmente executado segundo especificações de Projeto.

| Código | Un | Descrição | Rendimento | Preço | Importância |
|---|---|---|---|---|---|
| mt20rhr010j | m | Chapim pré-fabricado de concreto, em peças de 1000x345x55 mm, com pingadeira e ancoragem metálica. (material) | 1.050 | 15.02 | 15.77 |
| mt08aaa010a | m³ | Água. (material) | 0.017 | 3.79 | 0.06 |
| mt01arg002a | m³ | Areia média lavada. (material) | 0.131 | 112.99 | 14.80 |
| mt08cem002 | kg | Cimento cinza em sacos. (material) | 32.680 | 0.63 | 20.59 |
| mt08adt010 | kg | Aditivo hidrófugo para impermeabilização de argamassas ou concretos. (material) | 0.654 | 3.03 | 1.98 |
| mt09mcr360al | kg | Argamassa de rejuntamento cimentícia tipo II, cor cinza, para juntas entre 2 e 10 mm e utilização em ambientes interiores e exteriores, composta de cimento cinza, cargas minerais, pigmentos e aditivos, segundo ABNT NBR 14992. (material) | 0.011 | 4.06 | 0.04 |
| mq06hor010 | h | Betoneira elétrica com uma capacidade de amassamento de 160 l. (equipamento) | 0.070 | 12.69 | 0.89 |
| op00amo010 |  | Esmerilhadeira. | 1.000 | 0.00 | 0.00 |
| mo020 | h | Pedreiro. (mão de obra) | 0.389 | 32.24 | 12.54 |
| mo113 | h | Auxiliar de serviços gerais. (mão de obra) | 1.225 | 27.81 | 34.07 |
| % | % | Custos diretos complementares | 2 % | 100.74 | 2.01 |
|  |  | Custos diretos |  |  | 102.75 |
