# Ombreira de concreto polímero

- Propriedade do ficheiro: CYPE INGENIEROS, S.A.
- Formato: FIEBDC-3/2002
- Âmbito geográfico: Brasil
- Moeda: BRL
- Custos indiretos: 3.00 %
- Despesas gerais: 13.00 %
- Lucro: 6.00 %
- IVA: 17.00 %

## H Arremates e trabalhos auxiliares

### HR Arremates de fachada

#### HRP De concreto polímero

**HRP100** m Ombreira de concreto polímero.
Ombreira de concreto polímero de superfície polida, de cor cinza, de 250x20 mm, com ancoragem metálica de aço inoxidável e brita aderida à superfície na sua face inferior; colocação com cimento cola flexível e de grande aderência, C2 S2 sobre uma camada de regularização de argamassa de cimento, confeccionada em obra, com aditivo hidrófugo, dosificação 1:3, sobre a que se introduz as ancoragens metálicas; e vedação das juntas entre peças e das uniões com os muros com massa de poliuretano, com aplicação prévia do primer.
Inclui: Marcação da disposição das peças. Corte das peças. Colocação de réguas e fios de prumo fixados à parede. Colocação, aprumo, nivelamento e alinhamento. Vedação de juntas e limpeza.
Critério de medição de projeto: Comprimento medido pelo seu maior desenvolvimento linear, segundo documentação gráfica de Projeto.
Critério de quantitativos de obra: Medir-se-á, pelo seu maior desenvolvimento linear, o comprimento realmente executado segundo especificações de Projeto, incluindo o comprimento que se poderá perder em meias esquadrias.

| Código | Un | Descrição | Rendimento | Preço | Importância |
|---|---|---|---|---|---|
| mt08aaa010a | m³ | Água. (material) | 0.006 | 3.79 | 0.02 |
| mt01arg005a | t | Areia de pedreira, para argamassa preparada em obra. (material) | 0.007 | 50.71 | 0.35 |
| mt08cem002 | kg | Cimento cinza em sacos. (material) | 2.250 | 0.63 | 1.42 |
| mt08adt010 | kg | Aditivo hidrófugo para impermeabilização de argamassas ou concretos. (material) | 0.045 | 3.03 | 0.14 |
| mt20wwa040 | kg | Cimento cola flexível e de grande aderência, C2 S2. (material) | 3.000 | 1.49 | 4.47 |
| mt20rhl020e | m | Ombreira de concreto polímero de superfície polida, de cor cinza, de 250x20 mm, com ancoragem metálica de aço inoxidável e brita aderida à superfície na sua face inferior, fornecida em peças de até 2,6 m de comprimento. (material) | 1.050 | 76.52 | 80.35 |
| mt20wwa025 | m | Perfil de espuma de polietileno, de 6 mm de diâmetro, para rejuntamento. (material) | 2.500 | 1.16 | 2.90 |
| mt20wwa035 | Un | Cartucho de 250 cm³ de primer para massas. (material) | 0.051 | 15.91 | 0.81 |
| mt20wwa030 | Un | Cartucho de 310 cm³ de massa de poliuretano impermeável. (material) | 0.101 | 21.78 | 2.20 |
| mq06hor010 | h | Betoneira elétrica com uma capacidade de amassamento de 160 l. (equipamento) | 0.006 | 12.69 | 0.08 |
| op00amo010 |  | Esmerilhadeira. | 1.000 | 0.00 | 0.00 |
| mo020 | h | Pedreiro. (mão de obra) | 0.365 | 32.24 | 11.77 |
| mo113 | h | Auxiliar de serviços gerais. (mão de obra) | 0.413 | 27.81 | 11.49 |
| % | % | Custos diretos complementares | 2 % | 116.00 | 2.32 |
|  |  | Custos diretos |  |  | 118.32 |
