# Vedação de junta em ambientes úmidos

- Propriedade do ficheiro: CYPE INGENIEROS, S.A.
- Formato: FIEBDC-3/2002
- Âmbito geográfico: Brasil
- Moeda: BRL
- Custos indiretos: 3.00 %
- Despesas gerais: 13.00 %
- Lucro: 6.00 %
- IVA: 17.00 %

## H Arremates e trabalhos auxiliares

### HS Vedações

#### HSH Área molhada

**HSH010** m Vedação de junta em ambientes úmidos.
Vedação de junta em ambientes úmidos, em aparelhos sanitários, de 10 mm de largura e 10 mm de profundidade, com silicone acético monocomponente, anti-bolor, cor branco.
Inclui: Preparação e limpeza da junta. Vedação. Arremates. Limpeza final.
Critério de medição de projeto: Comprimento medido segundo documentação gráfica de Projeto.
Critério de quantitativos de obra: Medir-se-á o comprimento realmente executado segundo especificações de Projeto.

| Código | Un | Descrição | Rendimento | Preço | Importância |
|---|---|---|---|---|---|
| mt15sja025a | Un | Cartucho de silicone acético monocomponente, anti-bolor, cor branco, de 310 ml. (material) | 0.333 | 49.50 | 16.48 |
| mo113 | h | Auxiliar de serviços gerais. (mão de obra) | 0.071 | 27.81 | 1.97 |
| % | % | Custos diretos complementares | 2 % | 18.45 | 0.37 |
|  |  | Custos diretos |  |  | 18.82 |
