# Murete de alvenaria para fechamento lateral de banheira

- Propriedade do ficheiro: CYPE INGENIEROS, S.A.
- Formato: FIEBDC-3/2002
- Âmbito geográfico: Brasil
- Moeda: BRL
- Custos indiretos: 3.00 %
- Despesas gerais: 13.00 %
- Lucro: 6.00 %
- IVA: 17.00 %

## H Arremates e trabalhos auxiliares

### HY Trabalhos auxiliares de pedreiro

#### HYO Para ofícios

**HYO030** m Murete de alvenaria para fechamento lateral de banheira.
Murete para fechamento lateral de banheira com bloco cerâmico furado simples, assente com argamassa de cimento, confeccionada em obra, dosificação 1:6.
Inclui: Marcação na laje das paredes a realizar. Colocação das peças por fiadas a nível. Colocação dos marcos e contramarcos. Execução de encontros. Limpeza do paramento.
Critério de medição de projeto: Número de unidades previstas, segundo documentação gráfica de Projeto.
Critério de quantitativos de obra: Medir-se-á o número de unidades realmente executadas segundo especificações de Projeto.

| Código | Un | Descrição | Rendimento | Preço | Importância |
|---|---|---|---|---|---|
| mt04lpt010a | Un | Bloco cerâmico furado simples, para revestir, 30x20x4 cm, densidade 890 kg/m³. (material) | 18.000 | 0.55 | 9.90 |
| mt08aaa010a | m³ | Água. (material) | 0.006 | 3.83 | 0.02 |
| mt01arg005a | t | Areia de pedreira, para argamassa preparada em obra. (material) | 0.017 | 51.13 | 0.87 |
| mt08cem002 | kg | Cimento cinza em sacos. (material) | 2.650 | 0.63 | 1.67 |
| mq06hor010 | h | Betoneira elétrica com uma capacidade de amassamento de 160 l. (equipamento) | 0.009 | 13.50 | 0.12 |
| mo020 | h | Pedreiro. (mão de obra) | 0.612 | 33.34 | 20.40 |
| mo113 | h | Auxiliar de serviços gerais. (mão de obra) | 0.651 | 28.94 | 18.84 |
| % | % | Custos diretos complementares | 2 % | 51.82 | 1.04 |
|  |  | Custos diretos |  |  | 52.86 |
