# Antena para recepção de emissões terrestes

- Propriedade do ficheiro: CYPE INGENIEROS, S.A.
- Formato: FIEBDC-3/2002
- Âmbito geográfico: Brasil
- Moeda: BRL
- Custos indiretos: 3.00 %
- Despesas gerais: 13.00 %
- Lucro: 6.00 %
- IVA: 17.00 %

## I Instalações

### IA Audiovisuais

#### IAA Rede de cabos coaxiais

**IAA034** Un Antena para recepção de emissões terrestes.
Antena exterior DAB para captação de sinais de radiodifusão sonora digital procedentes de emissões terrestres, de 3 elementos, 8 dBi de ganho, relação D/A maior de 15 dB e 555 mm de comprimento. Inclusive ancoragens e quantos acessórios sejam necessários para a sua correta instalação.
Inclui: Marcação.
Critério de medição de projeto: Número de unidades previstas, segundo documentação gráfica de Projeto.
Critério de quantitativos de obra: Medir-se-á o número de unidades realmente executadas segundo especificações de Projeto.

| Código | Un | Descrição | Rendimento | Preço | Importância |
|---|---|---|---|---|---|
| mt40etv015a | Un | Antena exterior DAB para captação de sinais de radiodifusão sonora digital procedentes de emissões terrestres, de 3 elementos, 8 dBi de ganho, relação D/A maior de 15 dB e 555 mm de comprimento. (material) | 1.000 | 263.74 | 263.74 |
| mo001 | h | Instalador de telecomunicações. (mão de obra) | 0.561 | 40.91 | 22.95 |
| mo056 | h | Ajudante de instalador de telecomunicações. (mão de obra) | 0.561 | 30.78 | 17.27 |
| % | % | Custos diretos complementares | 2 % | 303.96 | 6.08 |
|  |  | Custos diretos |  |  | 310.04 |
