# Antena para recepção de emissões terrestes

- Propriedade do ficheiro: CYPE INGENIEROS, S.A.
- Formato: FIEBDC-3/2002
- Âmbito geográfico: Brasil
- Moeda: BRL
- Custos indiretos: 3.00 %
- Despesas gerais: 13.00 %
- Lucro: 6.00 %
- IVA: 17.00 %

## I Instalações

### IA Audiovisuais

#### IAA Rede de cabos coaxiais

**IAA034** Un Antena para recepção de emissões terrestes.
Antena exterior UHF para captação de sinais de televisão analógica, televisão digital terrestre (TDT) e televisão de alta definição (HDTV) procedentes de emissões terrestres, canais do 21 ao 48, de 13 elementos, 13 dBi de ganho, e relação D/A maior de 25 dB. Inclusive ancoragens e quantos acessórios sejam necessários para a sua correta instalação.
Inclui: Marcação.
Critério de medição de projeto: Número de unidades previstas, segundo documentação gráfica de Projeto.
Critério de quantitativos de obra: Medir-se-á o número de unidades realmente executadas segundo especificações de Projeto.

| Código | Un | Descrição | Rendimento | Preço | Importância |
|---|---|---|---|---|---|
| mt40etv030a | Un | Antena exterior UHF para captação de sinais de televisão analógica, televisão digital terrestre (TDT) e televisão de alta definição (HDTV) procedentes de emissões terrestres, canais do 21 ao 48, de 13 elementos, 13 dBi de ganho, e relação D/A maior de 25 dB. (material) | 1.000 | 255.95 | 255.95 |
| mo001 | h | Instalador de telecomunicações. (mão de obra) | 0.561 | 40.91 | 22.95 |
| mo056 | h | Ajudante de instalador de telecomunicações. (mão de obra) | 0.561 | 30.78 | 17.27 |
| % | % | Custos diretos complementares | 2 % | 296.17 | 5.92 |
|  |  | Custos diretos |  |  | 302.09 |
