# Antena para recepção de emissões terrestes

- Propriedade do ficheiro: CYPE INGENIEROS, S.A.
- Formato: FIEBDC-3/2002
- Âmbito geográfico: Brasil
- Moeda: BRL
- Custos indiretos: 3.00 %
- Despesas gerais: 13.00 %
- Lucro: 6.00 %
- IVA: 17.00 %

## I Instalações

### IA Audiovisuais

#### IAA Rede de cabos coaxiais

**IAA034** Un Antena para recepção de emissões terrestes.
Antena exterior UHF para captação de sinais de televisão analógica, televisão digital terrestre (TDT) e televisão de alta definição (HDTV) procedentes de emissões terrestres, canais do 21 ao 48, 19 dBi de ganho com funcionamento em modo passivo, 45 dBi de ganho com funcionamento em modo ativo, e relação D/A maior de 25 dB. Inclusive ancoragens e quantos acessórios sejam necessários para a sua correta instalação.
Inclui: Marcação.
Critério de medição de projeto: Número de unidades previstas, segundo documentação gráfica de Projeto.
Critério de quantitativos de obra: Medir-se-á o número de unidades realmente executadas segundo especificações de Projeto.

| Código | Un | Descrição | Rendimento | Preço | Importância |
|---|---|---|---|---|---|
| mt40etv030H | Un | Antena exterior UHF para captação de sinais de televisão analógica, televisão digital terrestre (TDT) e televisão de alta definição (HDTV) procedentes de emissões terrestres, canais do 21 ao 48, 19 dBi de ganho com funcionamento em modo passivo, 45 dBi de ganho com funcionamento em modo ativo, e relação D/A maior de 25 dB. (material) | 1.000 | 730.55 | 730.55 |
| mo001 | h | Instalador de telecomunicações. (mão de obra) | 0.561 | 40.91 | 22.95 |
| mo056 | h | Ajudante de instalador de telecomunicações. (mão de obra) | 0.561 | 30.78 | 17.27 |
| % | % | Custos diretos complementares | 2 % | 770.77 | 15.42 |
|  |  | Custos diretos |  |  | 786.19 |
