# Antena para recepção de emisões de satélite

- Propriedade do ficheiro: CYPE INGENIEROS, S.A.
- Formato: FIEBDC-3/2002
- Âmbito geográfico: Brasil
- Moeda: BRL
- Custos indiretos: 3.00 %
- Despesas gerais: 13.00 %
- Lucro: 6.00 %
- IVA: 17.00 %

## I Instalações

### IA Audiovisuais

#### IAA Rede de cabos coaxiais

**IAA036** Un Antena para recepção de emisões de satélite.
Antena parabólica Off-Set fixa constituida por refletor parabólico, de alumínio, acabamento com tinta poliéster cor branca, de 86 cm de diâmetro, largura de banda de 10,7 a 12,75 GHz, com conversor LNB universal de 2 saídas com conector fêmea, tipo "F", de 57 dB de ganho, com as quatro combinações de polaridade e banda (Ha, Hb, Va, Vb), grau de proteção IP66. Inclusive ancoragens e quantos acessórios sejam necessários para a sua correta instalação.
Inclui: Marcação. Montagem, ligação e verificação do seu correto funcionamento.
Critério de medição de projeto: Número de unidades previstas, segundo documentação gráfica de Projeto.
Critério de quantitativos de obra: Medir-se-á o número de unidades realmente executadas segundo especificações de Projeto.

| Código | Un | Descrição | Rendimento | Preço | Importância |
|---|---|---|---|---|---|
| mt40atv020e | Un | Refletor parabólico, de alumínio, acabamento com tinta poliéster cor branca, de 86 cm de diâmetro, largura de banda de 10,7 a 12,75 GHz. (material) | 1.000 | 390.93 | 390.93 |
| mt40atv025f | Un | Conversor LNB universal de 2 saídas com conector fêmea, tipo "F", de 57 dB de ganho, com as quatro combinações de polaridade e banda (Ha, Hb, Va, Vb), grau de proteção IP66. (material) | 1.000 | 172.99 | 172.99 |
| mo001 | h | Instalador de telecomunicações. (mão de obra) | 0.785 | 40.91 | 32.11 |
| mo056 | h | Ajudante de instalador de telecomunicações. (mão de obra) | 0.785 | 30.78 | 24.16 |
| % | % | Custos diretos complementares | 2 % | 620.19 | 12.40 |
|  |  | Custos diretos |  |  | 632.59 |
