# Carga terminal

- Propriedade do ficheiro: CYPE INGENIEROS, S.A.
- Formato: FIEBDC-3/2002
- Âmbito geográfico: Brasil
- Moeda: BRL
- Custos indiretos: 3.00 %
- Despesas gerais: 13.00 %
- Lucro: 6.00 %
- IVA: 17.00 %

## I Instalações

### IA Audiovisuais

#### IAA Rede de cabos coaxiais

**IAA048** Un Carga terminal.
Carga terminal de 75 Ohm, com conector macho, tipo "F", com bloqueio da passagem de corrente contínua.
Inclui: Colocação. Ligação e verificação do seu correto funcionamento.
Critério de medição de projeto: Número de unidades previstas, segundo documentação gráfica de Projeto.
Critério de quantitativos de obra: Medir-se-á o número de unidades realmente executadas segundo especificações de Projeto.

| Código | Un | Descrição | Rendimento | Preço | Importância |
|---|---|---|---|---|---|
| mt40irt040b | Un | Carga terminal de 75 Ohm, com conector macho, tipo "F", com bloqueio da passagem de corrente contínua. (material) | 1.000 | 20.79 | 20.79 |
| mo001 | h | Instalador de telecomunicações. (mão de obra) | 0.056 | 40.91 | 2.29 |
| mo056 | h | Ajudante de instalador de telecomunicações. (mão de obra) | 0.056 | 30.78 | 1.72 |
| % | % | Custos diretos complementares | 2 % | 24.80 | 0.50 |
|  |  | Custos diretos |  |  | 25.30 |
