# Cabo coaxial

- Propriedade do ficheiro: CYPE INGENIEROS, S.A.
- Formato: FIEBDC-3/2002
- Âmbito geográfico: Brasil
- Moeda: BRL
- Custos indiretos: 3.00 %
- Despesas gerais: 13.00 %
- Lucro: 6.00 %
- IVA: 17.00 %

## I Instalações

### IA Audiovisuais

#### IAA Rede de cabos coaxiais

**IAA100** m Cabo coaxial.
Cabo coaxial RG-11, de 75 Ohm de impedância característica média, reação ao fogo classe Fca, com condutor central de cobre de 1,7 mm de diâmetro, dieléctrico de polietileno expansivo, lâmina de cobre, malha de fios entrançados de cobre e cobertura exterior de PE de 10,4 mm de diâmetro de cor preto. Inclusive acessórios e elementos de fixação.
Inclui: Colocação de cabos.
Critério de medição de projeto: Comprimento medido segundo documentação gráfica de Projeto.
Critério de quantitativos de obra: Medir-se-á o comprimento realmente executado segundo especificações de Projeto.

| Código | Un | Descrição | Rendimento | Preço | Importância |
|---|---|---|---|---|---|
| mt40cfr010kf | m | Cabo coaxial RG-11, de 75 Ohm de impedância característica média, reação ao fogo classe Fca segundo NP EN 50575, com condutor central de cobre de 1,7 mm de diâmetro, dieléctrico de polietileno expansivo, lâmina de cobre, malha de fios entrançados de cobre e cobertura exterior de PE de 10,4 mm de diâmetro de cor preto. (material) | 1.000 | 19.29 | 19.29 |
| mo001 | h | Instalador de telecomunicações. (mão de obra) | 0.017 | 40.91 | 0.70 |
| mo056 | h | Ajudante de instalador de telecomunicações. (mão de obra) | 0.017 | 30.78 | 0.52 |
| % | % | Custos diretos complementares | 2 % | 20.51 | 0.41 |
|  |  | Custos diretos |  |  | 20.92 |
