# Repartidor

- Propriedade do ficheiro: CYPE INGENIEROS, S.A.
- Formato: FIEBDC-3/2002
- Âmbito geográfico: Brasil
- Moeda: BRL
- Custos indiretos: 3.00 %
- Despesas gerais: 13.00 %
- Lucro: 6.00 %
- IVA: 17.00 %

## I Instalações

### IA Audiovisuais

#### IAA Rede de cabos coaxiais

**IAA115** Un Repartidor.
Repartidor de 5-2400 MHz de 5 saídas, de 124x60x26 mm, 10,2 dB de perdas de inserção a 862 MHz e 12,1 dB de perdas de inserção a 2150 MHz.
Inclui: Colocação. Ligação e verificação do seu correto funcionamento.
Critério de medição de projeto: Número de unidades previstas, segundo documentação gráfica de Projeto.
Critério de quantitativos de obra: Medir-se-á o número de unidades realmente executadas segundo especificações de Projeto.

| Código | Un | Descrição | Rendimento | Preço | Importância |
|---|---|---|---|---|---|
| mt40irt024v | Un | Repartidor de 5-2400 MHz de 5 saídas, de 124x60x26 mm, 10,2 dB de perdas de inserção a 862 MHz e 12,1 dB de perdas de inserção a 2150 MHz, com conectores tipo "F". (material) | 1.000 | 38.97 | 38.97 |
| mo001 | h | Instalador de telecomunicações. (mão de obra) | 0.112 | 40.91 | 4.58 |
| mo056 | h | Ajudante de instalador de telecomunicações. (mão de obra) | 0.112 | 30.78 | 3.45 |
| % | % | Custos diretos complementares | 2 % | 47.00 | 0.94 |
|  |  | Custos diretos |  |  | 47.94 |
