# Suporte para fixação de antena

- Propriedade do ficheiro: CYPE INGENIEROS, S.A.
- Formato: FIEBDC-3/2002
- Âmbito geográfico: Brasil
- Moeda: BRL
- Custos indiretos: 3.00 %
- Despesas gerais: 13.00 %
- Lucro: 6.00 %
- IVA: 17.00 %

## I Instalações

### IA Audiovisuais

#### IAA Rede de cabos coaxiais

**IAA033** Un Suporte para fixação de antena.
Suporte fixo para fixação de antena em L, de parede ou teto, de 35 mm de diâmetro. Inclusive base de fixação e quantos acessórios sejam necessários para a sua correta instalação.
Inclui: Marcação. Colocação do suporte.
Critério de medição de projeto: Número de unidades previstas, segundo documentação gráfica de Projeto.
Critério de quantitativos de obra: Medir-se-á o número de unidades realmente executadas segundo especificações de Projeto.

| Código | Un | Descrição | Rendimento | Preço | Importância |
|---|---|---|---|---|---|
| mt40apf032b | Un | Suporte fixo para fixação de antena em L, de parede ou teto, de 35 mm de diâmetro. Inclusive base de fixação. (material) | 1.000 | 88.74 | 88.74 |
| mo001 | h | Instalador de telecomunicações. (mão de obra) | 0.561 | 40.91 | 22.95 |
| mo056 | h | Ajudante de instalador de telecomunicações. (mão de obra) | 0.561 | 30.78 | 17.27 |
| % | % | Custos diretos complementares | 2 % | 128.96 | 2.58 |
|  |  | Custos diretos |  |  | 131.54 |
