# Atenuador

- Propriedade do ficheiro: CYPE INGENIEROS, S.A.
- Formato: FIEBDC-3/2002
- Âmbito geográfico: Brasil
- Moeda: BRL
- Custos indiretos: 3.00 %
- Despesas gerais: 13.00 %
- Lucro: 6.00 %
- IVA: 17.00 %

## I Instalações

### IA Audiovisuais

#### IAA Rede de cabos coaxiais

**IAA118** Un Atenuador.
Atenuador regulável entre 0 e 20 dB, de zamak, para banda de frequências de 5 a 2200 MHz, com conector de entrada macho e conector de saída fêmea, tipo "F", com passagem de corrente contínua.
Inclui: Colocação. Ligação e verificação do seu correto funcionamento.
Critério de medição de projeto: Número de unidades previstas, segundo documentação gráfica de Projeto.
Critério de quantitativos de obra: Medir-se-á o número de unidades realmente executadas segundo especificações de Projeto.

| Código | Un | Descrição | Rendimento | Preço | Importância |
|---|---|---|---|---|---|
| mt40irt030a | Un | Atenuador regulável entre 0 e 20 dB, de zamak, para banda de frequências de 5 a 2200 MHz, com conector de entrada macho e conector de saída fêmea, tipo "F", com passagem de corrente contínua. (material) | 1.000 | 134.47 | 134.47 |
| mo001 | h | Instalador de telecomunicações. (mão de obra) | 0.056 | 40.91 | 2.29 |
| mo056 | h | Ajudante de instalador de telecomunicações. (mão de obra) | 0.056 | 30.78 | 1.72 |
| % | % | Custos diretos complementares | 2 % | 138.48 | 2.77 |
|  |  | Custos diretos |  |  | 141.25 |
