# Tomada coaxial

- Propriedade do ficheiro: CYPE INGENIEROS, S.A.
- Formato: FIEBDC-3/2002
- Âmbito geográfico: Brasil
- Moeda: BRL
- Custos indiretos: 3.00 %
- Despesas gerais: 13.00 %
- Lucro: 6.00 %
- IVA: 17.00 %

## I Instalações

### IA Audiovisuais

#### IAA Rede de cabos coaxiais

**IAA120** Un Tomada coaxial.
Tomada separadora dupla, TV/R-SAT, de 5-2150 MHz, marco e embelezador.
Inclui: Montagem, ligação e verificação do seu correto funcionamento.
Critério de medição de projeto: Número de unidades previstas, segundo documentação gráfica de Projeto.
Critério de quantitativos de obra: Medir-se-á o número de unidades realmente executadas segundo especificações de Projeto.

| Código | Un | Descrição | Rendimento | Preço | Importância |
|---|---|---|---|---|---|
| mt40dpt050b | Un | Tomada separadora dupla, TV/R-SAT, de 5-2150 MHz, marco e embelezador. (material) | 1.000 | 58.37 | 58.37 |
| mo001 | h | Instalador de telecomunicações. (mão de obra) | 0.280 | 40.91 | 11.45 |
| % | % | Custos diretos complementares | 2 % | 69.82 | 1.40 |
|  |  | Custos diretos |  |  | 71.22 |
