# Tomada de voz e dados

- Propriedade do ficheiro: CYPE INGENIEROS, S.A.
- Formato: FIEBDC-3/2002
- Âmbito geográfico: Brasil
- Moeda: BRL
- Custos indiretos: 3.00 %
- Despesas gerais: 13.00 %
- Lucro: 6.00 %
- IVA: 17.00 %

## I Instalações

### IA Audiovisuais

#### IAF Rede de pares de cobre

**IAF090** Un Tomada de voz e dados.
Tomada de voz e dados dupla com conectores tipo RJ-45 de 8 contatos, categoria 6, marco e embelezador.
Inclui: Montagem, ligação e verificação do seu correto funcionamento.
Critério de medição de projeto: Número de unidades previstas, segundo documentação gráfica de Projeto.
Critério de quantitativos de obra: Medir-se-á o número de unidades realmente executadas segundo especificações de Projeto.

| Código | Un | Descrição | Rendimento | Preço | Importância |
|---|---|---|---|---|---|
| mt40dpt060b | Un | Tomada de voz e dados dupla com conectores tipo RJ-45 de 8 contatos, categoria 6, marco e embelezador. (material) | 1.000 | 175.04 | 175.04 |
| mo001 | h | Instalador de telecomunicações. (mão de obra) | 0.247 | 42.82 | 10.58 |
| % | % | Custos diretos complementares | 2 % | 185.62 | 3.71 |
|  |  | Custos diretos |  |  | 189.33 |
