# Ponto de distribuição

- Propriedade do ficheiro: CYPE INGENIEROS, S.A.
- Formato: FIEBDC-3/2002
- Âmbito geográfico: Brasil
- Moeda: BRL
- Custos indiretos: 3.00 %
- Despesas gerais: 13.00 %
- Lucro: 6.00 %
- IVA: 17.00 %

## I Instalações

### IA Audiovisuais

#### IAF Rede de pares de cobre

**IAF040** Un Ponto de distribuição.
Ponto de distribuição para a segregação de 10 pares, colocado na caixa de coluna da rede coletiva e equipado com 1 régua de corte e ensaio, com capacidade para 10 pares cada uma e tipo de ligação por inserção e deslocamento do isolante, montadas cada uma delas na caixa de coluna da rede coletiva. Inclusive etiquetas identificativas, suportes metálicos para os repartidores e acessórios.
Inclui: Colocação dos suportes. Colocação das réguas. Ligação e verificação do seu correto funcionamento.
Critério de medição de projeto: Número de unidades previstas, segundo documentação gráfica de Projeto.
Critério de quantitativos de obra: Medir-se-á o número de unidades realmente executadas segundo especificações de Projeto.

| Código | Un | Descrição | Rendimento | Preço | Importância |
|---|---|---|---|---|---|
| mt40mta010b | Un | Régua de corte e ensaio, com uma capacidade de 10 pares, com inserção do condutor por deslocamento do isolante. (material) | 1.000 | 22.81 | 22.81 |
| mt40mta020b | Un | Suporte metálico individual para régua de 10 pares. (material) | 1.000 | 7.86 | 7.86 |
| mt40mta040b | Un | Máscara identificativa formada por marco porta-rótulos reclinável, 10 pares. (material) | 1.000 | 12.73 | 12.73 |
| mo001 | h | Instalador de telecomunicações. (mão de obra) | 0.090 | 40.91 | 3.68 |
| mo056 | h | Ajudante de instalador de telecomunicações. (mão de obra) | 0.090 | 30.78 | 2.77 |
| % | % | Custos diretos complementares | 2 % | 49.85 | 1.00 |
|  |  | Custos diretos |  |  | 50.85 |
