# Derivação para linha frigorífica, para sistema com recuperação de calor

- Propriedade do ficheiro: CYPE INGENIEROS, S.A.
- Formato: FIEBDC-3/2002
- Âmbito geográfico: Brasil
- Moeda: BRL
- Custos indiretos: 3.00 %
- Despesas gerais: 13.00 %
- Lucro: 6.00 %
- IVA: 17.00 %

## I Instalações

### IB Sistemas de climatização

#### IBL Sistema VRF (Mitsubishi Electric)

**IBL681** Un Derivação para linha frigorífica, para sistema com recuperação de calor.
Kit de derivação de linha frigorífica para ligar o controlador BC principal com os controladores BC secundários, de 2 saídas, gama City Multi, modelo CMY-R204S-G "MITSUBISHI ELECTRIC", capacidade frigorífica nominal a jusante superior a 73 kW e inferior ou igual a 113 kW.
Inclui: Ligação.
Critério de medição de projeto: Número de unidades previstas, segundo documentação gráfica de Projeto.
Critério de quantitativos de obra: Medir-se-á o número de unidades realmente executadas segundo especificações de Projeto.

| Código | Un | Descrição | Rendimento | Preço | Importância |
|---|---|---|---|---|---|
| mt42mee602d | Un | Kit de derivação de linha frigorífica para ligar o controlador BC principal com os controladores BC secundários, de 2 saídas, gama City Multi, modelo CMY-R204S-G "MITSUBISHI ELECTRIC", capacidade frigorífica nominal a jusante superior a 73 kW e inferior ou igual a 113 kW. (material) | 1.000 | 2477.87 | 2477.87 |
| mo005 | h | Instalador de ar condicionado. (mão de obra) | 0.056 | 40.91 | 2.29 |
| mo104 | h | Ajudante de instalador de ar condicionado. (mão de obra) | 0.056 | 30.78 | 1.72 |
| % | % | Custos diretos complementares | 2 % | 2481.88 | 49.64 |
|  |  | Custos diretos |  |  | 2531.52 |
