# Derivação para linha frigorífica

- Propriedade do ficheiro: CYPE INGENIEROS, S.A.
- Formato: FIEBDC-3/2002
- Âmbito geográfico: Brasil
- Moeda: BRL
- Custos indiretos: 3.00 %
- Despesas gerais: 13.00 %
- Lucro: 6.00 %
- IVA: 17.00 %

## I Instalações

### IB Sistemas de climatização

#### IBL Sistema VRF (Mitsubishi Electric)

**IBL680** Un Derivação para linha frigorífica.
Kit de derivação de linha frigorífica, de 2 saídas, gama City Multi, modelo CMY-Y62-G-E "MITSUBISHI ELECTRIC".
Inclui: Ligação.
Critério de medição de projeto: Número de unidades previstas, segundo documentação gráfica de Projeto.
Critério de quantitativos de obra: Medir-se-á o número de unidades realmente executadas segundo especificações de Projeto.

| Código | Un | Descrição | Rendimento | Preço | Importância |
|---|---|---|---|---|---|
| mt42mee600a | Un | Kit de derivação de linha frigorífica, de 2 saídas, gama City Multi, modelo CMY-Y62-G-E "MITSUBISHI ELECTRIC". (material) | 1.000 | 984.45 | 984.45 |
| mo005 | h | Instalador de ar condicionado. (mão de obra) | 0.056 | 40.91 | 2.29 |
| mo104 | h | Ajudante de instalador de ar condicionado. (mão de obra) | 0.056 | 30.78 | 1.72 |
| % | % | Custos diretos complementares | 2 % | 988.46 | 19.77 |
|  |  | Custos diretos |  |  | 1008.23 |
