# Controle centralizado

- Propriedade do ficheiro: CYPE INGENIEROS, S.A.
- Formato: FIEBDC-3/2002
- Âmbito geográfico: Brasil
- Moeda: BRL
- Custos indiretos: 3.00 %
- Despesas gerais: 13.00 %
- Lucro: 6.00 %
- IVA: 17.00 %

## I Instalações

### IB Sistemas de climatização

#### IBP Sistema VRF (Toshiba)

**IBP530** Un Controle centralizado.
Controle remoto central com ecrã tátil capacitivo de 12,1", para controle até 512 unidades interiores de ar condicionado ligadas a uma rede TCC-Link, modelo BMS-CT5121E "TOSHIBA", de 255x323x49 mm, com ligação a interface com entradas e saídas digitais para alarmes de incêndio, contatos de janelas e outros, restrição de níveis de liberdade no comando individual desde a central, controle de arranque e paragem, gestão central e local, ajuste de temperatura, modo de funcionamento (refrigeração, aquecimento ou ventilação), programação horária individual semanal com dias especiais, historial de alarmes e funções de poupança e monitorização de energia. Acessórios: adaptador para ligação de controle remoto central BMS-CT5121E com a rede TCC-Link, modelo BMS-IFLSV4E; adaptador para permitir a monitorização do consumo de energia do controle remoto central BMS-CT5121E, modelo BMS-IFWH5E.
Critérios considerados na determinação do preço da unidade de obra: O preço não inclui a canalização nem a cablagem elétrica de alimentação.
Inclui: Marcação. Colocação e fixação. Colocação e fixação dos acessórios. Ligação.
Critério de medição de projeto: Número de unidades previstas, segundo documentação gráfica de Projeto.
Critério de quantitativos de obra: Medir-se-á o número de unidades realmente executadas segundo especificações de Projeto.

| Código | Un | Descrição | Rendimento | Preço | Importância |
|---|---|---|---|---|---|
| mt42tsb680a | Un | Controle remoto central com ecrã tátil capacitivo de 12,1", para controle até 512 unidades interiores de ar condicionado ligadas a uma rede TCC-Link, modelo BMS-CT5121E "TOSHIBA", de 255x323x49 mm, com ligação a interface com entradas e saídas digitais para alarmes de incêndio, contatos de janelas e outros, restrição de níveis de liberdade no comando individual desde a central, controle de arranque e paragem, gestão central e local, ajuste de temperatura, modo de funcionamento (refrigeração, aquecimento ou ventilação), programação horária individual semanal com dias especiais, historial de alarmes e funções de poupança e monitorização de energia. (material) | 1.000 | 50515.09 | 50515.09 |
| mt42tsb004a | Un | Adaptador para ligação de controle remoto central BMS-CT5121E com a rede TCC-Link, modelo BMS-IFLSV4E "TOSHIBA". (material) | 1.000 | 9563.24 | 9563.24 |
| mt42tsb006a | Un | Adaptador para permitir a monitorização do consumo de energia do controle remoto central BMS-CT5121E, modelo BMS-IFWH5E "TOSHIBA". (material) | 1.000 | 7828.74 | 7828.74 |
| mo005 | h | Instalador de ar condicionado. (mão de obra) | 1.122 | 40.91 | 45.90 |
| mo104 | h | Ajudante de instalador de ar condicionado. (mão de obra) | 1.122 | 30.78 | 34.54 |
| % | % | Custos diretos complementares | 2 % | 67987.51 | 1359.75 |
|  |  | Custos diretos |  |  | 69347.26 |
