# Controle centralizado

- Propriedade do ficheiro: CYPE INGENIEROS, S.A.
- Formato: FIEBDC-3/2002
- Âmbito geográfico: Brasil
- Moeda: BRL
- Custos indiretos: 3.00 %
- Despesas gerais: 13.00 %
- Lucro: 6.00 %
- IVA: 17.00 %

## I Instalações

### IB Sistemas de climatização

#### IBP Sistema VRF (Toshiba)

**IBP530** Un Controle centralizado.
Interface de integração com BMS, com protocolo de comunicação BACnet, para controle e integração de sistema VRF no sistema de gestão do edifício, para 128 unidades interiores de ar condicionado ligadas a uma rede TCC-Link, modelo BMS-IFBN1280U-E "TOSHIBA", com possibilidade de montagem em canaleta DIN, compatível com o standard BACnet ANSI/ASHRAE 135-2008 (revisão 10) e com certificação BTL.
Critérios considerados na determinação do preço da unidade de obra: O preço não inclui a canalização nem a cablagem elétrica de alimentação.
Inclui: Marcação. Colocação e fixação. Colocação e fixação dos acessórios. Ligação.
Critério de medição de projeto: Número de unidades previstas, segundo documentação gráfica de Projeto.
Critério de quantitativos de obra: Medir-se-á o número de unidades realmente executadas segundo especificações de Projeto.

| Código | Un | Descrição | Rendimento | Preço | Importância |
|---|---|---|---|---|---|
| mt42tsb715a | Un | Interface de integração com BMS, com protocolo de comunicação BACnet, para controle e integração de sistema VRF no sistema de gestão do edifício, para 128 unidades interiores de ar condicionado ligadas a uma rede TCC-Link, modelo BMS-IFBN1280U-E "TOSHIBA", com possibilidade de montagem em canaleta DIN, compatível com o standard BACnet ANSI/ASHRAE 135-2008 (revisão 10) e com certificação BTL. (material) | 1.000 | 14318.08 | 14318.08 |
| mo005 | h | Instalador de ar condicionado. (mão de obra) | 1.122 | 40.91 | 45.90 |
| mo104 | h | Ajudante de instalador de ar condicionado. (mão de obra) | 1.122 | 30.78 | 34.54 |
| % | % | Custos diretos complementares | 2 % | 14398.52 | 287.97 |
|  |  | Custos diretos |  |  | 14686.49 |
