# Unidade exterior de ar condicionado de condensação por água, para sistema VRF

- Propriedade do ficheiro: CYPE INGENIEROS, S.A.
- Formato: FIEBDC-3/2002
- Âmbito geográfico: Brasil
- Moeda: BRL
- Custos indiretos: 3.00 %
- Despesas gerais: 13.00 %
- Lucro: 6.00 %
- IVA: 17.00 %

## I Instalações

### IB Sistemas de climatização

#### IBW Sistema VRF (Mitsubishi Heavy Industries)

**IBW352** Un Unidade exterior de ar condicionado de condensação por água, para sistema VRF.
Combinação de duas unidades exteriores de ar condicionado, sistema água-ar multi-split KXZW com vazão variável de refrigerante, controle de temperatura variável de refrigerante VTCC, bomba de calor, para gás R-410A, alimentação trifásica (400V/50Hz), modelo FDC670KXZWE1 "MITSUBISHI HEAVY INDUSTRIES", formada por duas unidades modelo FDC335KXZWE1, potência frigorífica nominal 67 kW (temperatura de entrada da água 30°C, temperatura de bulbo úmido de ar interior 19°C), consumo elétrico nominal em refrigeração 16,3 kW, potência calorífica nominal 75 kW (temperatura de entrada da água 20°C, temperatura de bulbo seco de ar interior 20°C), consumo elétrico nominal em aquecimento 12,6 kW, de 1100x780x550 mm, 370 kg, nível sonoro 55 dBA, intervalo de capacidade entre 50 e 150% e válvula de expansão eletrônica. Inclusive elementos anti-vibratórios de piso.
Critérios considerados na determinação do preço da unidade de obra: O preço não inclui a canalização nem a cablagem elétrica de alimentação.
Inclui: Marcação. Colocação e fixação. Ligação às linhas frigoríficas. Ligação à rede de condução de água. Ligação à rede elétrica. Ligação à rede de drenagem. Colocação em funcionamento.
Critério de medição de projeto: Número de unidades previstas, segundo documentação gráfica de Projeto.
Critério de quantitativos de obra: Medir-se-á o número de unidades realmente executadas segundo especificações de Projeto.

| Código | Un | Descrição | Rendimento | Preço | Importância |
|---|---|---|---|---|---|
| mt42mhi381e | Un | Combinação de duas unidades exteriores de ar condicionado, sistema água-ar multi-split KXZW com vazão variável de refrigerante, controle de temperatura variável de refrigerante VTCC, bomba de calor, para gás R-410A, alimentação trifásica (400V/50Hz), modelo FDC670KXZWE1 "MITSUBISHI HEAVY INDUSTRIES", formada por duas unidades modelo FDC335KXZWE1, potência frigorífica nominal 67 kW (temperatura de entrada da água 30°C, temperatura de bulbo úmido de ar interior 19°C), consumo elétrico nominal em refrigeração 16,3 kW, potência calorífica nominal 75 kW (temperatura de entrada da água 20°C, temperatura de bulbo seco de ar interior 20°C), consumo elétrico nominal em aquecimento 12,6 kW, de 1100x780x550 mm, 370 kg, nível sonoro 55 dBA, intervalo de capacidade entre 50 e 150% e válvula de expansão eletrônica. (material) | 1.000 | 284198.47 | 284198.47 |
| mt42www080 | Un | Kit de amortecedores anti-vibração de piso, formado por quatro amortecedores de borracha, com os correspondentes parafusos, porcas e arruelas. (material) | 2.000 | 53.57 | 107.14 |
| mt42mhi531a | Un | Kit de distribuição de linha frigorífica para gás R-410A, para combinação de 2 unidades exteriores, sistema ar-ar multi-split com vazão variável de refrigerante, modelo KIT-BM-DOS-2A-1 "MITSUBISHI HEAVY INDUSTRIES", formado por duas juntas, uma para a linha de líquido e outra para a linha de gás. (material) | 1.000 | 1895.23 | 1895.23 |
| mo005 | h | Instalador de ar condicionado. (mão de obra) | 8.805 | 40.91 | 360.21 |
| mo104 | h | Ajudante de instalador de ar condicionado. (mão de obra) | 8.805 | 30.78 | 271.02 |
| % | % | Custos diretos complementares | 2 % | 286832.07 | 5736.64 |
|  |  | Custos diretos |  |  | 292568.71 |
