# Controle centralizado

- Propriedade do ficheiro: CYPE INGENIEROS, S.A.
- Formato: FIEBDC-3/2002
- Âmbito geográfico: Brasil
- Moeda: BRL
- Custos indiretos: 3.00 %
- Despesas gerais: 13.00 %
- Lucro: 6.00 %
- IVA: 17.00 %

## I Instalações

### IB Sistemas de climatização

#### IBW Sistema VRF (Mitsubishi Heavy Industries)

**IBW500** Un Controle centralizado.
Consola para controle centralizado de instalações de climatização com sistema ar-ar split e comunicação Superlink II, modelo SC-SL4-BE3 "MITSUBISHI HEAVY INDUSTRIES", para um máximo de 128 unidades interiores, com ecrã tátil LCD de 9" a cores, com gráficos para estimar consumos por unidade interior, por dia, por mês e por ano, possibilidade de comparar os dados do ano em curso com o ano anterior com a finalidade de poupar energia e conseguir uma instalação mais eficiente, historial de tempos de funcionamento e descarga de dados a um PC com arquivos em formato CSV, compatível com bomba de calor Q-ton, para produção de água quente e com módulo hidrónico HMU, com possibilidade de conexão a um PC que disponha de Internet Explorer.
Critérios considerados na determinação do preço da unidade de obra: O preço não inclui a canalização nem a cablagem elétrica de alimentação.
Inclui: Marcação. Colocação e fixação. Colocação e fixação dos acessórios. Ligação.
Critério de medição de projeto: Número de unidades previstas, segundo documentação gráfica de Projeto.
Critério de quantitativos de obra: Medir-se-á o número de unidades realmente executadas segundo especificações de Projeto.

| Código | Un | Descrição | Rendimento | Preço | Importância |
|---|---|---|---|---|---|
| mt42mhi630d | Un | Consola para controle centralizado de instalações de climatização com sistema ar-ar split e comunicação Superlink II, modelo SC-SL4-BE3 "MITSUBISHI HEAVY INDUSTRIES", para um máximo de 128 unidades interiores, com ecrã tátil LCD de 9" a cores, com gráficos para estimar consumos por unidade interior, por dia, por mês e por ano, possibilidade de comparar os dados do ano em curso com o ano anterior com a finalidade de poupar energia e conseguir uma instalação mais eficiente, historial de tempos de funcionamento e descarga de dados a um PC com arquivos em formato CSV, compatível com bomba de calor Q-ton, para produção de água quente e com módulo hidrónico HMU, com possibilidade de conexão a um PC que disponha de Internet Explorer. (material) | 1.000 | 53843.48 | 53843.48 |
| mo005 | h | Instalador de ar condicionado. (mão de obra) | 1.122 | 40.91 | 45.90 |
| mo104 | h | Ajudante de instalador de ar condicionado. (mão de obra) | 1.122 | 30.78 | 34.54 |
| % | % | Custos diretos complementares | 2 % | 53923.92 | 1078.48 |
|  |  | Custos diretos |  |  | 55002.40 |
