# Controle centralizado

- Propriedade do ficheiro: CYPE INGENIEROS, S.A.
- Formato: FIEBDC-3/2002
- Âmbito geográfico: Brasil
- Moeda: BRL
- Custos indiretos: 3.00 %
- Despesas gerais: 13.00 %
- Lucro: 6.00 %
- IVA: 17.00 %

## I Instalações

### IB Sistemas de climatização

#### IBW Sistema VRF (Mitsubishi Heavy Industries)

**IBW500** Un Controle centralizado.
Interface para controle centralizado desde um sistema BMS com protocolo de comunicação LonWorks de instalações de climatização com sistema ar-ar split e comunicação Superlink II, permitindo ligar um máximo de 96 unidades interiores, modelo SC-LGWNB "MITSUBISHI HEAVY INDUSTRIES", com controle do consumo individual de cada unidade interior proporcionalmente (não se inclui o medidor de energia elétrica necessário para medir o consumo), dia a dia, em função do rácio de funcionamento de cada uma delas.
Critérios considerados na determinação do preço da unidade de obra: O preço não inclui a canalização nem a cablagem elétrica de alimentação.
Inclui: Marcação. Colocação e fixação. Colocação e fixação dos acessórios. Ligação.
Critério de medição de projeto: Número de unidades previstas, segundo documentação gráfica de Projeto.
Critério de quantitativos de obra: Medir-se-á o número de unidades realmente executadas segundo especificações de Projeto.

| Código | Un | Descrição | Rendimento | Preço | Importância |
|---|---|---|---|---|---|
| mt42mhi655a | Un | Interface para controle centralizado desde um sistema BMS com protocolo de comunicação LonWorks de instalações de climatização com sistema ar-ar split e comunicação Superlink II, permitindo ligar um máximo de 96 unidades interiores, modelo SC-LGWNB "MITSUBISHI HEAVY INDUSTRIES", com controle do consumo individual de cada unidade interior proporcionalmente (não se inclui o medidor de energia elétrica necessário para medir o consumo), dia a dia, em função do rácio de funcionamento de cada uma delas. (material) | 1.000 | 146556.05 | 146556.05 |
| mo005 | h | Instalador de ar condicionado. (mão de obra) | 1.122 | 40.91 | 45.90 |
| mo104 | h | Ajudante de instalador de ar condicionado. (mão de obra) | 1.122 | 30.78 | 34.54 |
| % | % | Custos diretos complementares | 2 % | 146636.49 | 2932.73 |
|  |  | Custos diretos |  |  | 149569.22 |
