# Unidade interior para produção de água quente, com recuperação de calor, para sistema VRV-IV, para gás R-410A

- Propriedade do ficheiro: CYPE INGENIEROS, S.A.
- Formato: FIEBDC-3/2002
- Âmbito geográfico: Brasil
- Moeda: BRL
- Custos indiretos: 3.00 %
- Despesas gerais: 13.00 %
- Lucro: 6.00 %
- IVA: 17.00 %

## I Instalações

### IB Sistemas de climatização

#### IBY Sistema VRV (Daikin)

**IBY231** Un Unidade interior para produção de água quente, com recuperação de calor, para sistema VRV-IV, para gás R-410A.
Unidade interior, para produção de água quente, para sistema VRV-IV (Volume de Refrigerante Variável), bomba de calor com recuperação de calor, modelo HXHD125A8 "DAIKIN", para gás R-410A, alimentação monofásica (230V/50Hz), potência calorífica nominal 14 kW, regulação da temperatura de saída de água até 80°C, de 705x600x695 mm, peso 92 kg, com válvula de expansão eletrônica, bloco de terminais F1-F2 para cabo de 2 fios de transmissão e controle (bus D-III Net) a unidade exterior. Regulação: interface de comunicação através do protocolo Modbus, modelo RTD-W.
Critérios considerados na determinação do preço da unidade de obra: O preço não inclui a canalização nem a cablagem elétrica de alimentação.
Inclui: Marcação. Colocação e fixação. Ligação às linhas frigoríficas. Ligação à rede de condução de água. Ligação à rede elétrica. Colocação em funcionamento.
Critério de medição de projeto: Número de unidades previstas, segundo documentação gráfica de Projeto.
Critério de quantitativos de obra: Medir-se-á o número de unidades realmente executadas segundo especificações de Projeto.

| Código | Un | Descrição | Rendimento | Preço | Importância |
|---|---|---|---|---|---|
| mt42dai306a | Un | Unidade interior, para produção de água quente, para sistema VRV-IV (Volume de Refrigerante Variável), bomba de calor com recuperação de calor, modelo HXHD125A8 "DAIKIN", para gás R-410A, alimentação monofásica (230V/50Hz), potência calorífica nominal 14 kW, regulação da temperatura de saída de água até 80°C, de 705x600x695 mm, peso 92 kg, com válvula de expansão eletrônica, bloco de terminais F1-F2 para cabo de 2 fios de transmissão e controle (bus D-III Net) a unidade exterior. (material) | 1.000 | 35004.96 | 35004.96 |
| mt42dai470a | Un | Interface de comunicação através do protocolo Modbus, modelo RTD-W "DAIKIN", com anulação do controle a partir de comando à distância, controle de grupos, poupança de energia com ligação a sensores de presença e a entradas de sinais externas como interruptores de papelão, com bus de comunicação RS-485, de 100x100x22 mm. (material) | 1.000 | 3107.39 | 3107.39 |
| mo005 | h | Instalador de ar condicionado. (mão de obra) | 1.122 | 40.91 | 45.90 |
| mo104 | h | Ajudante de instalador de ar condicionado. (mão de obra) | 1.122 | 30.78 | 34.54 |
| % | % | Custos diretos complementares | 2 % | 38192.79 | 763.86 |
|  |  | Custos diretos |  |  | 38956.65 |
