# Derivação para linha frigorífica de líquido e de gás

- Propriedade do ficheiro: CYPE INGENIEROS, S.A.
- Formato: FIEBDC-3/2002
- Âmbito geográfico: Brasil
- Moeda: BRL
- Custos indiretos: 3.00 %
- Despesas gerais: 13.00 %
- Lucro: 6.00 %
- IVA: 17.00 %

## I Instalações

### IB Sistemas de climatização

#### IBY Sistema VRV (Daikin)

**IBY260** Un Derivação para linha frigorífica de líquido e de gás.
Derivação de linha frigorífica formada por conjunto de dois coletores Refnet, um para a linha de líquido e outro para a linha de gás, de 8 saídas cada um, para sistema VRV-IV (Volume de Refrigerante Variável), modelo KHRQ22M75H "DAIKIN", com índice máximo de ligação de unidades interiores de 1000.
Inclui: Ligação.
Critério de medição de projeto: Número de unidades previstas, segundo documentação gráfica de Projeto.
Critério de quantitativos de obra: Medir-se-á o número de unidades realmente executadas segundo especificações de Projeto.

| Código | Un | Descrição | Rendimento | Preço | Importância |
|---|---|---|---|---|---|
| mt42dai605c | Un | Conjunto de dois coletores Refnet, um para a linha de líquido e outro para a linha de gás, de 8 saídas cada um, para sistema VRV-IV (Volume de Refrigerante Variável), modelo KHRQ22M75H "DAIKIN", com índice máximo de ligação de unidades interiores de 1000. (material) | 1.000 | 3897.62 | 3897.62 |
| mo005 | h | Instalador de ar condicionado. (mão de obra) | 0.056 | 40.91 | 2.29 |
| mo104 | h | Ajudante de instalador de ar condicionado. (mão de obra) | 0.056 | 30.78 | 1.72 |
| % | % | Custos diretos complementares | 2 % | 3901.63 | 78.03 |
|  |  | Custos diretos |  |  | 3979.66 |
