# Válvula de óleo diesel

- Propriedade do ficheiro: CYPE INGENIEROS, S.A.
- Formato: FIEBDC-3/2002
- Âmbito geográfico: Brasil
- Moeda: BRL
- Custos indiretos: 3.00 %
- Despesas gerais: 13.00 %
- Lucro: 6.00 %
- IVA: 17.00 %

## I Instalações

### IC Aquecimento, refrigeração, climatização e água quente

#### ICD Combustível líquido

**ICD150** Un Válvula de óleo diesel.
Registro de esfera de latão niquelado para enroscar de 2". Totalmente montada, ligada e testada.
Inclui: Marcação. Ligação da válvula.
Critério de medição de projeto: Número de unidades previstas, segundo documentação gráfica de Projeto.
Critério de quantitativos de obra: Medir-se-á o número de unidades realmente executadas segundo especificações de Projeto.

| Código | Un | Descrição | Rendimento | Preço | Importância |
|---|---|---|---|---|---|
| mt37sve010g | Un | Registro de esfera de latão niquelado para enroscar de 2". (material) | 1.000 | 117.57 | 117.57 |
| mo004 | h | Montador de instalações de calefação. (mão de obra) | 0.172 | 40.91 | 7.04 |
| mo103 | h | Ajudante de montador de instalações de calefação. (mão de obra) | 0.172 | 30.78 | 5.29 |
| % | % | Custos diretos complementares | 2 % | 129.90 | 2.60 |
|  |  | Custos diretos |  |  | 132.50 |
