# Sistema de pressurização de óleo diesel

- Propriedade do ficheiro: CYPE INGENIEROS, S.A.
- Formato: FIEBDC-3/2002
- Âmbito geográfico: Brasil
- Moeda: BRL
- Custos indiretos: 3.00 %
- Despesas gerais: 13.00 %
- Lucro: 6.00 %
- IVA: 17.00 %

## I Instalações

### IC Aquecimento, refrigeração, climatização e água quente

#### ICD Combustível líquido

**ICD160** Un Sistema de pressurização de óleo diesel.
Sistema de pressurização de óleo diesel, formado por: duas bombas, com uma potência de 2x550 W, vazão máxima de 800 l/h, motor com proteção IP55, para alimentação trifásica a 230/400 V; filtro; vacuómetro; registros; válvulas de retenção; manômetro; pressostato de dupla função; válvula de segurança; reservatório de membrana, de chapa de aço; detector de derrames com sonda; quadro de distribuição de controle e suporte metálico. Totalmente montado, ligado e colocado em funcionamento pela empresa instaladora para a verificação do seu correto funcionamento. Sem incluir a instalação elétrica.
Inclui: Marcação. Colocação e fixação do sistema de pressurização. Ligação. Colocação em funcionamento.
Critério de medição de projeto: Número de unidades previstas, segundo documentação gráfica de Projeto.
Critério de quantitativos de obra: Medir-se-á o número de unidades realmente executadas segundo especificações de Projeto.

| Código | Un | Descrição | Rendimento | Preço | Importância |
|---|---|---|---|---|---|
| mt38dep900E | Un | Sistema de pressurização de óleo diesel, formado por: duas bombas, com uma potência de 2x550 W, vazão máxima de 800 l/h, motor com proteção IP55, para alimentação trifásica a 230/400 V; filtro; vacuómetro; registros; válvulas de retenção; manômetro; pressostato de dupla função; válvula de segurança; reservatório de membrana, de chapa de aço; detector de derrames com sonda; quadro de distribuição de controle e suporte metálico. (material) | 1.000 | 31376.62 | 31376.62 |
| mo004 | h | Montador de instalações de calefação. (mão de obra) | 4.585 | 40.91 | 187.57 |
| mo103 | h | Ajudante de montador de instalações de calefação. (mão de obra) | 4.585 | 30.78 | 141.13 |
| % | % | Custos diretos complementares | 2 % | 31705.32 | 634.11 |
|  |  | Custos diretos |  |  | 32339.43 |
