# Equipamento de proteção catódica, para reservatório de combustível líquido, enterrado, de chapa de aço

- Propriedade do ficheiro: CYPE INGENIEROS, S.A.
- Formato: FIEBDC-3/2002
- Âmbito geográfico: Brasil
- Moeda: BRL
- Custos indiretos: 3.00 %
- Despesas gerais: 13.00 %
- Lucro: 6.00 %
- IVA: 17.00 %

## I Instalações

### IC Aquecimento, refrigeração, climatização e água quente

#### ICD Combustível líquido

**ICD112** Un Equipamento de proteção catódica, para reservatório de combustível líquido, enterrado, de chapa de aço.
Equipamento de proteção catódica formado por 10 ânodos de sacrifício e cabo de ligação com terminais, para reservatório de combustível líquido, enterrado, de chapa de aço, com uma capacidade de 1000 litros. Incluindo caixa de ligações e suporte. Totalmente montado, ligado e testado.
Inclui: Marcação. Montagem da proteção catódica. Ligação.
Critério de medição de projeto: Número de unidades previstas, segundo documentação gráfica de Projeto.
Critério de quantitativos de obra: Medir-se-á o número de unidades realmente executadas segundo especificações de Projeto.

| Código | Un | Descrição | Rendimento | Preço | Importância |
|---|---|---|---|---|---|
| mt38dep999a | Un | Equipamento de proteção catódica formado por 10 ânodos de sacrifício e cabo de ligação com terminais, para reservatório de combustível líquido, enterrado, de chapa de aço, com uma capacidade de 1000 litros. (material) | 1.000 | 1942.31 | 1942.31 |
| mo004 | h | Montador de instalações de calefação. (mão de obra) | 0.986 | 40.91 | 40.34 |
| mo103 | h | Ajudante de montador de instalações de calefação. (mão de obra) | 0.986 | 30.78 | 30.35 |
| % | % | Custos diretos complementares | 2 % | 2013.00 | 40.26 |
|  |  | Custos diretos |  |  | 2053.26 |
