# Regulação de um circuito de aquecimento por piso radiante

- Propriedade do ficheiro: CYPE INGENIEROS, S.A.
- Formato: FIEBDC-3/2002
- Âmbito geográfico: Brasil
- Moeda: BRL
- Custos indiretos: 3.00 %
- Despesas gerais: 13.00 %
- Lucro: 6.00 %
- IVA: 17.00 %

## I Instalações

### IC Aquecimento, refrigeração, climatização e água quente

#### ICE Emissores a água para aquecimento e refrigeração

**ICE157** Un Regulação de um circuito de aquecimento por piso radiante.
Válvula de regulação da temperatura ambiente com limitador da temperatura de retorno regulável entre 20°C e 40°C para um circuito de aquecimento, com roda de termostato para regulação da temperatura entre 7°C e 28°C, purgador de ar, ligações eurocone de 3/4", instalada em caixa de 145x190x57 mm, para embutir em parede, com tampa lacada em branco de 155x210 mm, e 2 curvatubos de plástico, com kit de 2 nípeis de cobre niquelado com saída roscada eurocone fêmea, 14 mm x 3/4", para ligação do circuito de piso radiante à válvula e kit de 2 curvas a 90° de cobre niquelado com saída roscada eurocone macho, 14 mm x 3/4" para ligação do tubo ao circuito de alta temperatura. Totalmente montado, ligado e testado.
Inclui: Implantação da unidade. Colocação e fixação da unidade. Ligação da unidade à tubulação.
Critério de medição de projeto: Número de unidades previstas, segundo documentação gráfica de Projeto.
Critério de quantitativos de obra: Medir-se-á o número de unidades realmente executadas segundo especificações de Projeto.

| Código | Un | Descrição | Rendimento | Preço | Importância |
|---|---|---|---|---|---|
| mt38sch150a | Un | Válvula de regulação da temperatura ambiente com limitador da temperatura de retorno regulável entre 20°C e 40°C para um circuito de aquecimento, com roda de termostato para regulação da temperatura entre 7°C e 28°C, purgador de ar, ligações eurocone de 3/4", instalada em caixa de 145x190x57 mm, para embutir em parede, com tampa lacada em branco de 155x210 mm, e 2 curvatubos de plástico. (material) | 1.000 | 2002.74 | 2002.74 |
| mt38sch065bc | Un | Kit de 2 nípeis de cobre niquelado com saída roscada eurocone fêmea, 14 mm x 3/4". (material) | 1.000 | 70.58 | 70.58 |
| mt38sch067a | Un | Kit de 2 curvas a 90° de cobre niquelado com saída roscada eurocone macho, 14 mm x 3/4". (material) | 1.000 | 205.22 | 205.22 |
| mo004 | h | Montador de instalações de calefação. (mão de obra) | 0.228 | 40.91 | 9.33 |
| mo103 | h | Ajudante de montador de instalações de calefação. (mão de obra) | 0.228 | 30.78 | 7.02 |
| % | % | Custos diretos complementares | 2 % | 2294.89 | 45.90 |
|  |  | Custos diretos |  |  | 2340.79 |
