# Grupo de impulsão para coletor, com central pré-montada

- Propriedade do ficheiro: CYPE INGENIEROS, S.A.
- Formato: FIEBDC-3/2002
- Âmbito geográfico: Brasil
- Moeda: BRL
- Custos indiretos: 3.00 %
- Despesas gerais: 13.00 %
- Lucro: 6.00 %
- IVA: 17.00 %

## I Instalações

### IC Aquecimento, refrigeração, climatização e água quente

#### ICE Emissores a água para aquecimento e refrigeração

**ICE161** Un Grupo de impulsão para coletor, com central pré-montada.
Grupo de impulsão para controle da bomba de circulação em instalações de aquecimento, com central, instalação em coletor, válido para instalação de piso radiante até 10 kW, formado por central com sonda de temperatura exterior e sondas de temperatura de impulsão e retorno, circulador Wilo Yonos RS 15/6, termostato digital com sonda de umidade, válvula de 3 vias e actuador para válvula misturadora de 3 vias, com alimentação a 230 V. Totalmente montado, ligado e testado.
Inclui: Colocação e fixação do grupo de impulsão ao coletor. Ligação elétrica da central e da bomba de circulação.
Critério de medição de projeto: Número de unidades previstas, segundo documentação gráfica de Projeto.
Critério de quantitativos de obra: Medir-se-á o número de unidades realmente executadas segundo especificações de Projeto.

| Código | Un | Descrição | Rendimento | Preço | Importância |
|---|---|---|---|---|---|
| mt38gpu020a | Un | Grupo de impulsão para controle da bomba de circulação em instalações de aquecimento, com central, instalação em coletor, válido para instalação de piso radiante até 10 kW, formado por central com sonda de temperatura exterior e sondas de temperatura de impulsão e retorno, circulador Wilo Yonos RS 15/6, termostato digital com sonda de umidade, válvula de 3 vias e actuador para válvula misturadora de 3 vias, com alimentação a 230 V. (material) | 1.000 | 17853.35 | 17853.35 |
| mo004 | h | Montador de instalações de calefação. (mão de obra) | 0.569 | 40.91 | 23.28 |
| mo103 | h | Ajudante de montador de instalações de calefação. (mão de obra) | 0.569 | 30.78 | 17.51 |
| % | % | Custos diretos complementares | 2 % | 17894.14 | 357.88 |
|  |  | Custos diretos |  |  | 18252.02 |
