# Fogão a lenha

- Propriedade do ficheiro: CYPE INGENIEROS, S.A.
- Formato: FIEBDC-3/2002
- Âmbito geográfico: Brasil
- Moeda: BRL
- Custos indiretos: 3.00 %
- Despesas gerais: 13.00 %
- Lucro: 6.00 %
- IVA: 17.00 %

## I Instalações

### IC Aquecimento, refrigeração, climatização e água quente

#### ICH Caixas de fogo, recuperadores de calor, fogões e salamandras

**ICH050** Un Fogão a lenha.
Fogão a lenha, potência térmica nominal 10 kW, rendimento 75,3%, volume de aquecimento, calculado com um requisito de 40 W/m³, 250 m³, revestimento de cerâmica cor bege, ventilação por convecção natural, composta de queimador de ferro fundido, cristal cerâmico resistente a 800°C, gaveta de cinzas, ar primário e ar secundário reguláveis manualmente, sacode-grelha de acionamento exterior, placa de ferro fundido para cozinhar com arruelas extraíveis, forno para cozinhar de aço inoxidável com grelha cromada e termômetro, base de pedra e vidro de segurança para crianças. Incluindo acessórios de ligação ao duto de evacuação dos produtos da combustão, sem incluir esse duto. Totalmente montado e ligado.
Inclui: Implantação do fogão. Disposição dos elementos. Montagem do fogão e dos seus acessórios. Ligação ao duto de evacuação.
Critério de medição de projeto: Número de unidades previstas, segundo documentação gráfica de Projeto.
Critério de quantitativos de obra: Medir-se-á o número de unidades realmente executadas segundo especificações de Projeto.

| Código | Un | Descrição | Rendimento | Preço | Importância |
|---|---|---|---|---|---|
| mt38arc051ce | Un | Fogão a lenha, potência térmica nominal 10 kW, rendimento 75,3%, volume de aquecimento, calculado com um requisito de 40 W/m³, 250 m³, revestimento de cerâmica cor bege, ventilação por convecção natural, composta de queimador de ferro fundido, cristal cerâmico resistente a 800°C, gaveta de cinzas, ar primário e ar secundário reguláveis manualmente, sacode-grelha de acionamento exterior, placa de ferro fundido para cozinhar com arruelas extraíveis, forno para cozinhar de aço inoxidável com grelha cromada e termômetro, base de pedra e vidro de segurança para crianças. (material) | 1.000 | 17303.25 | 17303.25 |
| mt38arc600c | Un | Colocação em funcionamento e formação no manuseio de fogão a lenha. (material) | 1.000 | 401.82 | 401.82 |
| mo004 | h | Montador de instalações de calefação. (mão de obra) | 1.122 | 40.91 | 45.90 |
| mo103 | h | Ajudante de montador de instalações de calefação. (mão de obra) | 1.122 | 30.78 | 34.54 |
| % | % | Custos diretos complementares | 2 % | 17785.51 | 355.71 |
|  |  | Custos diretos |  |  | 18141.22 |
