# Termostato para sistema de aquecimento por teto, parede ou piso radiantes

- Propriedade do ficheiro: CYPE INGENIEROS, S.A.
- Formato: FIEBDC-3/2002
- Âmbito geográfico: Brasil
- Moeda: BRL
- Custos indiretos: 3.00 %
- Despesas gerais: 13.00 %
- Lucro: 6.00 %
- IVA: 17.00 %

## I Instalações

### IC Aquecimento, refrigeração, climatização e água quente

#### ICM Emissores de calor elétricos

**ICM058** Un Termostato para sistema de aquecimento por teto, parede ou piso radiantes.
Termostato programador, digital, com comunicação por cabo.
Inclui: Ligação elétrica com os emissores e com a rede elétrica de fornecimento. Verificação do seu correto funcionamento.
Critério de medição de projeto: Número de unidades previstas, segundo documentação gráfica de Projeto.
Critério de quantitativos de obra: Medir-se-á o número de unidades realmente executadas segundo especificações de Projeto.

| Código | Un | Descrição | Rendimento | Preço | Importância |
|---|---|---|---|---|---|
| mt38ilo505a | Un | Termostato programador, digital, com comunicação por cabo. (material) | 1.000 | 719.45 | 719.45 |
| mt35tpt010ae | m | Tubo rígido de PVC VD-M de 16 mm de diâmetro exterior e 1,5 mm de espessura. Resistência à compressão 750 N, resistência ao impacto 2 joules, temperatura de trabalho -5°C até 60°C, classificação 3321, com o preço incrementado em 20% relativamente a acessórios e peças especiais. (material) | 3.000 | 2.26 | 6.78 |
| mt35cep010aa | m | Cabo unipolar H07V-U, sendo a sua tensão atribuída de 450/750 V, reação ao fogo classe Eca segundo NP EN 50575, com condutor unifilar de cobre classe 1 de 1,5 mm² de seção, com isolamento de PVC. (material) | 9.000 | 0.59 | 5.31 |
| mo004 | h | Montador de instalações de calefação. (mão de obra) | 0.112 | 42.82 | 4.80 |
| mo103 | h | Ajudante de montador de instalações de calefação. (mão de obra) | 0.112 | 32.08 | 3.59 |
| % | % | Custos diretos complementares | 2 % | 739.93 | 14.80 |
|  |  | Custos diretos |  |  | 754.73 |
