# Válvula de expansão eletrônica

- Propriedade do ficheiro: CYPE INGENIEROS, S.A.
- Formato: FIEBDC-3/2002
- Âmbito geográfico: Brasil
- Moeda: BRL
- Custos indiretos: 3.00 %
- Despesas gerais: 13.00 %
- Lucro: 6.00 %
- IVA: 17.00 %

## I Instalações

### IC Aquecimento, refrigeração, climatização e água quente

#### ICN Unidades autônomas de climatização

**ICN013** Un Válvula de expansão eletrônica.
Válvula de expansão eletrônica, de 1 saídas, capacidade da unidade interior ligada a jusante menor ou igual a 3,6 kW.
Inclui: Marcação. Colocação e fixação dos elementos. Ligação.
Critério de medição de projeto: Número de unidades previstas, segundo documentação gráfica de Projeto.
Critério de quantitativos de obra: Medir-se-á o número de unidades realmente executadas segundo especificações de Projeto.

| Código | Un | Descrição | Rendimento | Preço | Importância |
|---|---|---|---|---|---|
| mt42sam018aah | Un | Válvula de expansão eletrônica, de 1 saídas, capacidade da unidade interior ligada a jusante menor ou igual a 3,6 kW. (material) | 1.000 | 1305.90 | 1305.90 |
| mo005 | h | Instalador de ar condicionado. (mão de obra) | 0.056 | 40.91 | 2.29 |
| mo104 | h | Ajudante de instalador de ar condicionado. (mão de obra) | 0.056 | 30.78 | 1.72 |
| % | % | Custos diretos complementares | 2 % | 1309.91 | 26.20 |
|  |  | Custos diretos |  |  | 1336.11 |
