# Duto flexível de aço inoxidável

- Propriedade do ficheiro: CYPE INGENIEROS, S.A.
- Formato: FIEBDC-3/2002
- Âmbito geográfico: Brasil
- Moeda: BRL
- Custos indiretos: 3.00 %
- Despesas gerais: 13.00 %
- Lucro: 6.00 %
- IVA: 17.00 %

## I Instalações

### IC Aquecimento, refrigeração, climatização e água quente

#### ICO Sistemas de exaustão

**ICO130** m Duto flexível de aço inoxidável.
Duto para evacuação dos produtos da combustão, formada por tubo flexível de parede dupla, de 80 mm de diâmetro interior, composto por parede interior lisa de aço inoxidável AISI 316L e parede exterior corrugada de aço inoxidável AISI 316L, temperatura máxima de 600°C. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din091a | Un | Material auxiliar para montagem e fixação dos tubos flexíveis de parede dupla, de 80 mm de diâmetro interior. (material) | 1.000 | 7.37 | 7.37 |
| mt20din090an | m | Tubo flexível de parede dupla, de 80 mm de diâmetro interior, composto por parede interior lisa de aço inoxidável AISI 316L e parede exterior corrugada de aço inoxidável AISI 316L, temperatura máxima de 600°C, com o preço incrementado em 65% relativamente a acessórios, peças especiais e módulos finais. (material) | 1.000 | 202.62 | 202.62 |
| mo004 | h | Montador de instalações de calefação. (mão de obra) | 0.305 | 40.91 | 12.48 |
| mo103 | h | Ajudante de montador de instalações de calefação. (mão de obra) | 0.305 | 30.78 | 9.39 |
| % | % | Custos diretos complementares | 2 % | 231.86 | 4.64 |
|  |  | Custos diretos |  |  | 236.50 |
