# Difusor

- Propriedade do ficheiro: CYPE INGENIEROS, S.A.
- Formato: FIEBDC-3/2002
- Âmbito geográfico: Brasil
- Moeda: BRL
- Custos indiretos: 3.00 %
- Despesas gerais: 13.00 %
- Lucro: 6.00 %
- IVA: 17.00 %

## I Instalações

### IC Aquecimento, refrigeração, climatização e água quente

#### ICR Sistemas de condução de ar

**ICR040** Un Difusor.
Difusor rotacional de deflectores fixos com placa frontal circular, com plenum de ligação horizontal de chapa de aço galvanizado, pintado em cor RAL 9010, para instalar em alturas até 4 m. Inclusive acessórios de montagem e elementos de fixação.
Inclui: Marcação. Montagem do plenum através de suportes de suspensão. Fixação do difusor ao plenum.
Critério de medição de projeto: Número de unidades previstas, segundo documentação gráfica de Projeto.
Critério de quantitativos de obra: Medir-se-á o número de unidades realmente executadas segundo especificações de Projeto.

| Código | Un | Descrição | Rendimento | Preço | Importância |
|---|---|---|---|---|---|
| mt42trx280asc | Un | Difusor rotacional de deflectores fixos com placa frontal circular, com plenum de ligação horizontal de chapa de aço galvanizado, pintado em cor RAL 9010. (material) | 1.000 | 1499.83 | 1499.83 |
| mo005 | h | Instalador de ar condicionado. (mão de obra) | 0.247 | 40.91 | 10.10 |
| mo104 | h | Ajudante de instalador de ar condicionado. (mão de obra) | 0.247 | 30.78 | 7.60 |
| % | % | Custos diretos complementares | 2 % | 1517.53 | 30.35 |
|  |  | Custos diretos |  |  | 1547.88 |
