# Grupo hidráulico com permutador para produção de água quente

- Propriedade do ficheiro: CYPE INGENIEROS, S.A.
- Formato: FIEBDC-3/2002
- Âmbito geográfico: Brasil
- Moeda: BRL
- Custos indiretos: 3.00 %
- Despesas gerais: 13.00 %
- Lucro: 6.00 %
- IVA: 17.00 %

## I Instalações

### IC Aquecimento, refrigeração, climatização e água quente

#### ICS Sistemas de condução de água

**ICS100** Un Grupo hidráulico com permutador para produção de água quente
Estação de transferência para instalação centralizada de aquecimento para produção de água quente e aquecimento individual em habitação, potência útil de aquecimento 15 kW, potência de água quente 35 kW, de 635x450x210 mm, com permutador de placas, para colocação à vista. Inclusive registros, elementos de montagem e acessórios necessários para o seu correto funcionamento.
Inclui: Marcação. Colocação e fixação. Ligação. Colocação em funcionamento.
Critério de medição de projeto: Número de unidades previstas, segundo documentação gráfica de Projeto.
Critério de quantitativos de obra: Medir-se-á o número de unidades realmente executadas segundo especificações de Projeto.

| Código | Un | Descrição | Rendimento | Preço | Importância |
|---|---|---|---|---|---|
| mt38bur500a | Un | Estação de transferência para instalação centralizada de aquecimento para produção de água quente e aquecimento individual em habitação, potência útil de aquecimento 15 kW, potência de água quente 35 kW, de 635x450x210 mm, com permutador de placas, para colocação à vista. (material) | 1.000 | 8844.12 | 8844.12 |
| mt37sve010b | Un | Registro de esfera de latão niquelado para enroscar de 1/2". (material) | 4.000 | 14.90 | 59.60 |
| mt38www011 | Un | Material auxiliar para instalações de água quente (material) | 1.000 | 10.81 | 10.81 |
| mo004 | h | Montador de instalações de calefação. (mão de obra) | 2.373 | 42.82 | 101.61 |
| mo103 | h | Ajudante de montador de instalações de calefação. (mão de obra) | 2.373 | 32.08 | 76.13 |
| % | % | Custos diretos complementares | 2 % | 9092.27 | 181.85 |
|  |  | Custos diretos |  |  | 9274.12 |
