# Captador geotérmico horizontal

- Propriedade do ficheiro: CYPE INGENIEROS, S.A.
- Formato: FIEBDC-3/2002
- Âmbito geográfico: Brasil
- Moeda: BRL
- Custos indiretos: 3.00 %
- Despesas gerais: 13.00 %
- Lucro: 6.00 %
- IVA: 17.00 %

## I Instalações

### IC Aquecimento, refrigeração, climatização e água quente

#### ICU Geotermia

**ICU015** m² Captador geotérmico horizontal.
Captador geotérmico horizontal, formado por tubo de polietileno PE 100, de 20 mm de diâmetro exterior e 2 mm de espessura, SDR11, PN=16 atm, colocados com uma separação de 50 cm entre eles, sobre camada de areia de 0 a 5 mm de diâmetro e posterior enchimento com o mesmo material, espessura total da camada 20 cm, sem incluir a escavação nem o posterior enchimento principal da escavação. Incluindo acessórios e peças especiais. Totalmente montado, ligado e testado.
Inclui: Eliminação das terras soltas do fundo da escavação. Marcação do traçado das tubulações, acessórios e peças especiais. Espalhamento da camada de areia. Colocação de tubulações, acessórios e peças especiais. Execução do enchimento com areia.
Critério de medição de projeto: Superfície medida segundo documentação gráfica de Projeto.
Critério de quantitativos de obra: Medir-se-á a superfície realmente executada segundo especificações de Projeto.

| Código | Un | Descrição | Rendimento | Preço | Importância |
|---|---|---|---|---|---|
| mt01ara010a | m³ | Areia com granulometria de 0 a 5 mm de diâmetro, limpa. (material) | 0.200 | 40.28 | 8.06 |
| mt37tpa100ac | m | Tubo de polietileno PE 100, de 20 mm de diâmetro exterior e 2 mm de espessura, SDR11, PN=16 atm, com o preço incrementado em 10% relativamente a acessórios e peças especiais. (material) | 2.000 | 2.30 | 4.60 |
| mo004 | h | Montador de instalações de calefação. (mão de obra) | 0.105 | 40.91 | 4.30 |
| mo103 | h | Ajudante de montador de instalações de calefação. (mão de obra) | 0.105 | 30.78 | 3.23 |
| % | % | Custos diretos complementares | 2 % | 20.19 | 0.40 |
|  |  | Custos diretos |  |  | 20.59 |
