# Manga para cabos

- Propriedade do ficheiro: CYPE INGENIEROS, S.A.
- Formato: FIEBDC-3/2002
- Âmbito geográfico: Brasil
- Moeda: BRL
- Custos indiretos: 3.00 %
- Despesas gerais: 13.00 %
- Lucro: 6.00 %
- IVA: 17.00 %

## I Instalações

### ID Segurança

#### IDC Cabos

**IDC010** m Manga para cabos.
Manga para cabos de 6x0,22+2x0,75 mm², livre de halogéneos, reação ao fogo classe Dca segundo NP EN 50575.
Inclui: Marcação do traçado da manga. Extensão da manga. Ligação e verificação do seu correto funcionamento.
Critério de medição de projeto: Comprimento medido segundo documentação gráfica de Projeto.
Critério de quantitativos de obra: Medir-se-á o comprimento realmente executado segundo especificações de Projeto.

| Código | Un | Descrição | Rendimento | Preço | Importância |
|---|---|---|---|---|---|
| mt41ing050o | m | Manga para cabos de 6x0,22+2x0,75 mm², livre de halogéneos, reação ao fogo classe Dca segundo NP EN 50575. (material) | 1.000 | 2.27 | 2.27 |
| mo006 | h | Instalador de redes e equipamentos de detecção e segurança. (mão de obra) | 0.017 | 40.91 | 0.70 |
| mo105 | h | Ajudante de instalador de redes e equipamentos de detecção e segurança. (mão de obra) | 0.017 | 30.78 | 0.52 |
| % | % | Custos diretos complementares | 2 % | 3.49 | 0.07 |
|  |  | Custos diretos |  |  | 3.56 |
